# Pára-raios de malha condutora (Gaiola de Faraday)

- Propriedade do ficheiro: CYPE INGENIEROS, S.A.
- Formato: FIEBDC-3/2002
- Moeda: EUR
- Custos indirectos: 3.00 %
- IVA: 23.00 %

## I Instalações

### IP Protecção contra o raio

#### IPE Sistemas externos

**IPE020** Ud Pára-raios de malha condutora (Gaiola de Faraday).
Sistema externo de protecção contra o raio, formado por pára-raios tipo malha condutora (Gaiola de Faraday) para um nível de protecção I + medidas complementares, com retícula de 5x5 m e 10 m de distância entre baixadas, de barra condutora de cobre, nua, de 30x2 mm, modelo AT-052D "APLICACIONES TECNOLÓGICAS" e 5 hastes captadoras de aço inoxidável e 1 m de altura, modelo AT-032A "APLICACIONES TECNOLÓGICAS", colocadas em coberturas sobre suporte de betão. Incluindo suportes, peças especiais, vias de faíscas, tubos de protecção das baixadas e tomadas de terra com barra condutora de cobre estanhado.
Inclui: Marcação. Colocação do suporte de betão. Execução da tomada de terra. Montagem, ligação e verificação do seu correcto funcionamento.
Critério de medição de projecto: Número de unidades previstas, segundo documentação gráfica de Projecto.
Critério de medição de obra: Medir-se-á o número de unidades realmente executadas segundo especificações de Projecto.

| Código | Un | Descrição | Rendimento | Preço | Importância |
|---|---|---|---|---|---|
| mt41pca010b | m | Barra condutora de cobre estanhado, nua, de 30x2 mm, modelo AT-052D "APLICACIONES TECNOLÓGICAS". (material) | 102.000 | 55.35 | 5645.70 |
| mt41pea030hbh | Ud | Ponta captadora de aço inoxidável, de 16 mm de diâmetro e 1 m de altura, modelo AT-032A "APLICACIONES TECNOLÓGICAS". (material) | 5.000 | 85.89 | 429.45 |
| mt41paa100c | Ud | Suporte de betão, modelo AT-029B "APLICACIONES TECNOLÓGICAS", para fixação de ponta captadora de 16 mm de diâmetro e 1 m de comprimento. (material) | 5.000 | 28.29 | 141.45 |
| mt41paa102c | Ud | Junta plana, modelo AT-096B "APLICACIONES TECNOLÓGICAS", para suporte de betão. (material) | 5.000 | 16.87 | 84.35 |
| mt41paa130e | Ud | Peça de latão, modelo AT-090H "APLICACIONES TECNOLÓGICAS", para união de terminal aéreo a cabo de cobre de 8 a 10 mm de diâmetro ou barra condutora de cobre estanhado de 30x2 mm. (material) | 5.000 | 20.54 | 102.70 |
| mt41paa055b | Ud | Suporte cónico de polipropileno, com tampa para o enchimento e base de 140x140x80 mm, modelo AT-041E "APLICACIONES TECNOLÓGICAS", para fixação do grampo a superfícies horizontais. (material) | 30.000 | 6.27 | 188.10 |
| mt41paa054e | Ud | Grampo de nylon de 23x23x17 mm, modelo AT-030E "APLICACIONES TECNOLÓGICAS", para fixação de barra condutora de cobre estanhado de 30x2 mm. (material) | 69.000 | 2.75 | 189.75 |
| mt41paa050b | Ud | Grampo de aço inoxidável, modelo AT-028E "APLICACIONES TECNOLÓGICAS", para fixação de barra condutora de entre 30x2 mm e 30x3,5 mm de secção a parede. (material) | 1.000 | 23.71 | 23.71 |
| mt41pea040b | Ud | Terminal aéreo, de aço inoxidável, de 20 mm de diâmetro e 0,5 m de altura, modelo AT-055L "APLICACIONES TECNOLÓGICAS". (material) | 1.000 | 105.62 | 105.62 |
| mt41paa120b | Ud | Suporte em ângulo, modelo AT-003M "APLICACIONES TECNOLÓGICAS", para fixação de terminal aéreo a superfície vertical. (material) | 1.000 | 26.67 | 26.67 |
| mt41paa090b | Ud | Suporte de aço inoxidável, modelo AT-018E "APLICACIONES TECNOLÓGICAS", para fixação de grampo a perfil metálico. (material) | 1.000 | 12.19 | 12.19 |
| mt41paa080b | Ud | Caminho de faíscas, modelo AT-050K "APLICACIONES TECNOLÓGICAS", para união entre tomadas de terra. (material) | 3.000 | 259.90 | 779.70 |
| mt41paa053e | Ud | Manguito de latão de 55x55 mm com placa intermédia, modelo AT-020F "APLICACIONES TECNOLÓGICAS", para união múltipla de cabos de cobre de 8 a 10 mm de diâmetro e barras condutoras de cobre estanhado de 30x2 mm. (material) | 16.000 | 31.40 | 502.40 |
| mt41paa052e | Ud | Manga seccionadora de latão, de 70x50x15 mm, com sistema de dobradiça, modelo AT-010F "APLICACIONES TECNOLÓGICAS", para união de barras condutoras de entre 30x2 mm e 30x3,5 mm de secção. (material) | 2.000 | 40.55 | 81.10 |
| mt41pca020b | Ud | Tubo de aço galvanizado, de 2 m de comprimento, modelo AT-060G "APLICACIONES TECNOLÓGICAS", para a protecção da baixada da barra condutora. (material) | 2.000 | 55.09 | 110.18 |
| mt35ata010b | Ud | Caixa de polipropileno para tomada de terra, de 250x250x250 mm, com tampa amovível, modelo AT-010H "APLICACIONES TECNOLÓGICAS". (material) | 4.000 | 127.38 | 509.52 |
| mt35ata020e | Ud | Ponte para comprovação de ligação à terra de la instalação eléctrica, modelo AT-020H "APLICACIONES TECNOLÓGICAS". (material) | 2.000 | 96.58 | 193.16 |
| mt35ate020e | Ud | Eléctrodo para rede de terra cobreado com 254 µm, fabricado em aço, de 14,3 mm de diâmetro e 2 m de comprimento, modelo AT-072H "APLICACIONES TECNOLÓGICAS". (material) | 2.000 | 48.49 | 96.98 |
| mt41paa140e | Ud | Peça de latão, modelo AT-090H "APLICACIONES TECNOLÓGICAS", para união de eléctrodo de circuito de terra a cabo de cobre de 8 a 10 mm de diâmetro ou barra condutora de cobre estanhado de 30x2 mm. (material) | 2.000 | 20.54 | 41.08 |
| mt35ata030b | Ud | Embalagem de 5 kg de gel concentrado, ecológico e não corrosivo, Conductiver Plus, modelo AT-010L "APLICACIONES TECNOLÓGICAS", para a preparação de 20 litros de melhorador da condutividade de ligação à terra. (material) | 2.000 | 96.44 | 192.88 |
| mo007 | h | Oficial de 1ª instalador de pára-raios. (mão de obra) | 28.350 | 23.31 | 660.84 |
| mo106 | h | Ajudante de instalador de pára-raios. (mão de obra) | 28.350 | 22.09 | 626.25 |
| % | % | Custos directos complementares | 2 % | 10743.78 | 214.88 |
|  |  | Custos directos |  |  | 10958.66 |
