# Controlo centralizado

- Propriedade do ficheiro: CYPE Ingenieros S.A.
- Formato: FIEBDC-3/2016
- Programa: Generador de precios de la construcción. CYPE Ingenieros, S.A.
- Data: 17/05/2024
- Moeda: EUR
- Custos indirectos: 3 %
- IVA: 23 %

## I Instalações

### IB Sistemas de climatização

#### IBY Sistema VRV (Daikin)

**IBY500** Ud Controlo centralizado.
Sistema de controlo centralizado "DAIKIN", para sistema VRV (Volume de Refrigerante Variável) com unidades ligadas através de bus de controlo DIII-net, com um máximo de 768 unidades interiores, formado por 3 interfaces de comunicação através do protocolo BACnet, para gestão, cada uma delas, de até 128 unidades interiores e até 20 módulos de unidades exteriores, modelo DMS502A51; 3 placa para ampliação de interface BACnet, para aumentar a gestão do número total de unidades interiores até 256 por interface e até 40 módulos de unidades exteriores por interface, modelo DAM411B51.
Critérios considerados na determinação do preço da unidade de obra: O preço não inclui a canalização nem a cablagem eléctrica de alimentação.
Inclui: Marcação. Colocação e fixação. Colocação e fixação dos acessórios. Ligação.
Critério de medição de projecto: Número de unidades previstas, segundo documentação gráfica de Projecto.
Critério de medição de obra: Medir-se-á o número de unidades realmente executadas segundo especificações de Projecto.

| Código | Un | Descrição | Rendimento | Preço | Importância |
|---|---|---|---|---|---|
| mt42dai800a | Ud | Interface de comunicação através do protocolo BACnet, para gestão de até 128 unidades interiores e até 20 módulos de unidades exteriores, modelo DMS502A51 "DAIKIN", com duas entradas de bus DIII-net para controlo, cada uma delas, de até 64 unidades interiores e até 10 módulos de unidades exteriores, e saída de rede genérica RJ-45 para ligação a computador, de dimensões 275x264x86 mm e alimentação monofásica (230V/50Hz), para sistema VRV (Volume de Refrigerante Variável). (material) | 3 | 8545 | 25635.000 |
| mt42dai805a | Ud | Placa para ampliação de interface BACnet, para aumentar a gestão do número total de unidades interiores até 256 e até 40 módulos de unidades exteriores, modelo DAM411B51 "DAIKIN", com duas entradas de bus DIII-net para controlo, cada uma delas, de até 64 unidades interiores e até 10 módulos de unidades exteriores, para sistema VRV (Volume de Refrigerante Variável). (material) | 3 | 1985 | 5955.000 |
| mo005 | h | Oficial de 1ª instalador de ar condicionado. (mão de obra) | 1 | 23.31 | 23.310 |
| mo104 | h | Ajudante de instalador de ar condicionado. (mão de obra) | 1 | 22.09 | 22.090 |
| % | % | Custos directos complementares | 2 % | 31635.400 | 632.708 |
|  |  | Custos directos |  |  | 32268.108 |
