# Controlo centralizado

- Propriedade do ficheiro: CYPE Ingenieros S.A.
- Formato: FIEBDC-3/2016
- Programa: Generador de precios de la construcción. CYPE Ingenieros, S.A.
- Data: 17/05/2024
- Moeda: EUR
- Custos indirectos: 3 %
- IVA: 23 %

## I Instalações

### IB Sistemas de climatização

#### IBY Sistema VRV (Daikin)

**IBY500** Ud Controlo centralizado.
Sistema centralizado de gestão de edifícios "DAIKIN", para sistema VRV (Volume de Refrigerante Variável) com unidades ligadas através de bus de controlo DIII-net, com um máximo de 192 unidades interiores, formado por controlador de sistema centralizado, para gestão de até 64 unidades interiores, modelo iTouchManager DCM601A51; 2 adaptadores DIII-NET para sistema de gestão centralizada intelligentTouchManager, para ampliação do controlo até 64 unidades interiores por cada adaptador, modelo DGE601A52. Acessórios.
Critérios considerados na determinação do preço da unidade de obra: O preço não inclui a canalização nem a cablagem eléctrica de alimentação.
Inclui: Marcação. Colocação e fixação. Colocação e fixação dos acessórios. Ligação.
Critério de medição de projecto: Número de unidades previstas, segundo documentação gráfica de Projecto.
Critério de medição de obra: Medir-se-á o número de unidades realmente executadas segundo especificações de Projecto.

| Código | Un | Descrição | Rendimento | Preço | Importância |
|---|---|---|---|---|---|
| mt42dai725a | Ud | Controlador de sistema centralizado, para gestão de até 64 unidades interiores, modelo iTouchManager DCM601A51 "DAIKIN", ampliável a 2512 unidades interiores através a utilização do adaptador DIII-NET Plus, ecrã táctil para a gestão directa das unidades interiores ou através do explorador de Internet (inclui servidor web), controlo e supervisão de cada parâmetro das unidades interiores individualmente ou por grupo das mesmas, possibilidade de navegação visual específica onde são incluídos desenhos com a localização de unidades interiores e exteriores, esquemas e linhas frigoríficas, possibilidade de controlo total da instalação (BMS) através de entradas e saídas digitais e analógicas, programação semanal e anual, alterações automáticas de modo frio/calor, historial de estado e erros, programação de temperatura mínima nocturna do edifício, restrição individualizada de controlos locais BRC, programação de interbloqueios condicionados, controlo de recuperadores entálpicos VAM, controlo da energia consumida e gestor energético, para sistema VRV (Volume de Refrigerante Variável). (material) | 1 | 5247 | 5247.000 |
| mt42dai748a | Ud | Adaptador DIII-NET para sistema de gestão centralizada intelligentTouchManager, para ampliação do controlo até 64 unidades interiores, modelo DGE601A52 "DAIKIN", para sistema VRV (Volume de Refrigerante Variável). (material) | 2 | 1415 | 2830.000 |
| mo005 | h | Oficial de 1ª instalador de ar condicionado. (mão de obra) | 1 | 23.31 | 23.310 |
| mo104 | h | Ajudante de instalador de ar condicionado. (mão de obra) | 1 | 22.09 | 22.090 |
| % | % | Custos directos complementares | 2 % | 8122.400 | 162.448 |
|  |  | Custos directos |  |  | 8284.848 |

## Recursos

**mt42dai725a** Ud Controlador de sistema centralizado
Dados técnicos: Custo energético 1192.302 MJ; Emissão de CO2 66.373 kg
Resíduos:
- embalagem: re150101 Embalagens de papel e cartão. (componente de resíduo); rendimento 2.651 kg; Código LER 15 01 01; Massa do elemento 1 kg; Volume 0.001333 m3
- embalagem: re170201 Madeira. (componente de resíduo); rendimento 0.665 kg; Código LER 17 02 01; Massa do elemento 1 kg; Volume 0.000909 m3
