# Ancoragem química estrutural sobre betão, através de cartucho de injecção de resina

- Propriedade do ficheiro: CYPE Ingenieros S.A.
- Formato: FIEBDC-3/2016
- Programa: Generador de precios de la construcción. CYPE Ingenieros, S.A.
- Data: 19/05/2024
- Moeda: EUR
- Custos indirectos: 3 %
- IVA: 23 %

## E Estruturas

### EH Betão armado

#### EHW Ancoragens estruturais

**EHW010** Ud Ancoragem química estrutural sobre betão, através de cartucho de injecção de resina.
Ancoragem química estrutural realizada sobre betão de 20 N/mm² de resistência característica mínima, através de perfuração de 35 mm de diâmetro e 280 mm de profundidade, preenchimento do orifício com injecção de resina epóxi de cor vermelho, livre de estireno, MOPUR3 "INDEX", e inserção posterior de elemento de fixação composto por varão roscado de aço galvanizado qualidade 5.8, segundo EN ISO 898-1, com marca de colocação, EQ-AC M30/330 "INDEX", de 30 mm de diâmetro e 330 mm de comprimento, porca e anilha.
Inclui: Implantação da posição da ancoragem. Execução da perfuração. Limpeza do pó resultante. Preparação do cartucho. Injecção da resina. Inserção do elemento de fixação. Aplicação do par de aperto com chave dinamométrica. Limpeza dos restos sobrantes.
Critério de medição de projecto: Número de unidades previstas, segundo documentação gráfica de Projecto.
Critério de medição de obra: Medir-se-á o número de unidades realmente executadas segundo especificações de Projecto.

| Código | Un | Descrição | Rendimento | Preço | Importância |
|---|---|---|---|---|---|
| mt26ind200c | Ud | Cartucho, de dois componentes, à base de resina epóxi de cor vermelho, livre de estireno, MOPUR3 "INDEX", de 385 ml, com cânula misturadora. (material) | 0.56 | 55.8 | 31.248 |
| mt26ind250ni | Ud | Elemento de fixação composto por varão roscado de aço galvanizado qualidade 5.8, segundo EN ISO 898-1, com marca de colocação, EQ-AC M30/330 "INDEX", de 30 mm de diâmetro e 330 mm de comprimento, porca e anilha. (material) | 1 | 30.18 | 30.180 |
| mo020 | h | Oficial de 1ª construção. (mão de obra) | 0.138 | 22.68 | 3.130 |
| mo112 | h | Operário especializado construção. (mão de obra) | 0.138 | 21.98 | 3.033 |
| % | % | Custos directos complementares | 2 % | 67.591 | 1.352 |
|  |  | Custos directos |  |  | 68.943 |

Resíduos:
- colocação: mt26ind200c; factor de resíduo 0.03
- colocação: mt26ind250ni; factor de resíduo 0.00530005

## Recursos

**mt26ind200c** Ud Cartucho, de dois componentes
Dados técnicos: Custo energético 69.529 MJ; Emissão de CO2 2.864 kg; Código LER 17 09 04; Massa do elemento 0.58 kg; Volume 0.000387 m3
Resíduos:
- embalagem: re170203 Plástico. (componente de resíduo); rendimento 0.2 kg; Código LER 17 02 03; Massa do elemento 1 kg; Volume 0.001667 m3

**mt26ind250ni** Ud Elemento de fixação composto por varão roscado de aço galvanizado qualidade 5.8
Dados técnicos: Custo energético 50.135 MJ; Emissão de CO2 4.910 kg; Código LER 17 04 05; Massa do elemento 1.843 kg; Volume 0.000878 m3
Resíduos:
- embalagem: re170203 Plástico; rendimento 0.04 kg
