# Instalação interior para casa de banho

- Propriedade do ficheiro: CYPE Ingenieros S.A.
- Formato: FIEBDC-3/2016
- Programa: Generador de precios de la construcción. CYPE Ingenieros, S.A.
- Data: 18/05/2024
- Moeda: EUR
- Custos indirectos: 3 %
- IVA: 23 %

## I Instalações

### IF Abastecimento de água

#### IFI Instalação interior

**IFI011** Ud Instalação interior para casa de banho.
Instalação interior de abastecimento de água para casa de banho com capacidade para: sanita, lavatório simples, banheira, bidé, realizada com tubo de polietileno resistente à temperatura (PE-RT), para a rede de água fria e quente que liga o ramal de distribuição individual ou um dos seus ramais de alimentação com cada um dos aparelhos sanitários, com os diâmetros necessários para cada ponto de serviço. Inclusive válvulas de seccionamento para o corte do abastecimento de água, material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37tmc413a | m | Material auxiliar para montagem e fixação das tubagens de polietileno resistente à temperatura (PE-RT), de 16 mm de diâmetro exterior. (material) | 13.5 | 0.06 | 0.810 |
| mt37tmc003ag | m | Tubo de polietileno resistente à temperatura (PE-RT), série 5, com camada intermédia de reforço, de 16 mm de diâmetro exterior e 1,8 mm de espessura, segundo NP EN ISO 22391-2, com o preço incrementado em 30% relativamente a acessórios e peças especiais. (material) | 13.5 | 1.47 | 19.845 |
| mt37tmc413b | m | Material auxiliar para montagem e fixação das tubagens de polietileno resistente à temperatura (PE-RT), de 20 mm de diâmetro exterior. (material) | 13.9 | 0.08 | 1.112 |
| mt37tmc003bg | m | Tubo de polietileno resistente à temperatura (PE-RT), série 5, com camada intermédia de reforço, de 20 mm de diâmetro exterior e 2 mm de espessura, segundo NP EN ISO 22391-2, com o preço incrementado em 30% relativamente a acessórios e peças especiais. (material) | 13.9 | 1.96 | 27.244 |
| mt37tmc413c | m | Material auxiliar para montagem e fixação das tubagens de polietileno resistente à temperatura (PE-RT), de 25 mm de diâmetro exterior. (material) | 8.5 | 0.12 | 1.020 |
| mt37tmc003cg | m | Tubo de polietileno resistente à temperatura (PE-RT), série 5, com camada intermédia de reforço, de 25 mm de diâmetro exterior e 2,3 mm de espessura, segundo NP EN ISO 22391-2, com o preço incrementado em 30% relativamente a acessórios e peças especiais. (material) | 8.5 | 3.04 | 25.840 |
| mt37avu022h | Ud | Válvula de esfera, de latão, de 20 mm de diâmetro. (material) | 1 | 30.22 | 30.220 |
| mt37avu022i | Ud | Válvula de esfera, de latão, de 25 mm de diâmetro. (material) | 1 | 40.9 | 40.900 |
| mo008 | h | Oficial de 1ª canalizador. (mão de obra) | 7.001 | 23.31 | 163.193 |
| mo107 | h | Ajudante de canalizador. (mão de obra) | 7.001 | 22.09 | 154.652 |
| % | % | Custos directos complementares | 2 % | 464.836 | 9.297 |
|  |  | Custos directos |  |  | 474.133 |

Resíduos:
- colocação: mt37tmc003ag; factor de resíduo 0.0275
- colocação: mt37tmc003bg; factor de resíduo 0.0275
- colocação: mt37tmc003cg; factor de resíduo 0.0275

## Recursos

**mt37tmc003ag** m Tubo de polietileno resistente à temperatura (PE-RT)
Dados técnicos: Custo energético 6.782 MJ; Emissão de CO2 0.337 kg; Código LER 17 02 03; Massa do elemento 0.07 kg; Volume 0.000117 m3

**mt37tmc003bg** m Tubo de polietileno resistente à temperatura (PE-RT)
Dados técnicos: Custo energético 9.688 MJ; Emissão de CO2 0.481 kg; Código LER 17 02 03; Massa do elemento 0.1 kg; Volume 0.000167 m3

**mt37tmc003cg** m Tubo de polietileno resistente à temperatura (PE-RT)
Dados técnicos: Custo energético 14.532 MJ; Emissão de CO2 0.722 kg; Código LER 17 02 03; Massa do elemento 0.15 kg; Volume 0.00025 m3

**mt37avu022h** Ud Válvula de esfera, de latão, de 20 mm de diâmetro
Dados técnicos: Custo energético 720.409 MJ; Emissão de CO2 48.441 kg
Resíduos:
- embalagem: re150101 Embalagens de papel e cartão. (componente de resíduo); rendimento 0.072 kg; Código LER 15 01 01; Massa do elemento 1 kg; Volume 0.001333 m3

**mt37avu022i** Ud Válvula de esfera, de latão, de 25 mm de diâmetro
Dados técnicos: Custo energético 843.399 MJ; Emissão de CO2 56.701 kg
Resíduos:
- embalagem: re150101 Embalagens de papel e cartão; rendimento 0.072 kg
