# Ramal de descarga, colocado superficialmente

- Propriedade do ficheiro: CYPE Ingenieros S.A.
- Formato: FIEBDC-3/2016
- Programa: Generador de precios de la construcción. CYPE Ingenieros, S.A.
- Data: 17/05/2024
- Moeda: EUR
- Custos indirectos: 3 %
- IVA: 23 %

## I Instalações

### IS Drenagem de águas

#### ISD Ramais de descarga

**ISD004** m Ramal de descarga, colocado superficialmente.
Ramal de descarga, com resistência ao fogo, colocado superficialmente e fixado ao paramento, formado por tubo de PVC, multicamada, de 63 mm de diâmetro e 3 mm de espessura, que liga o aparelho com o tubo de queda, o colector ou o sifão de pavimento; união colada com adesivo. Inclusive líquido de limpeza, adesivo para tubos e acessórios de PVC, material auxiliar para montagem e fixação, acessórios e peças especiais.
Inclui: Marcação do traçado da tubagem e da localização dos elementos de fixação. Disposição de tubos. Fixação do material auxiliar para montagem e fixação à obra. Montagem, ligação e verificação do seu correcto funcionamento. Realização de ensaios.
Critério de medição de projecto: Comprimento medido segundo documentação gráfica de Projecto.
Critério de medição de obra: Medir-se-á o comprimento realmente executado segundo especificações de Projecto.

| Código | Un | Descrição | Rendimento | Preço | Importância |
|---|---|---|---|---|---|
| mt36tiq011d | Ud | Material auxiliar para montagem e fixação das tubagens multicamada de PVC, de 63 mm de diâmetro e 4 m de comprimento nominal. (material) | 1 | 0.25 | 0.250 |
| mt36tiq010dc | m | Tubo multicamada de PVC, segundo NP EN 1453-1, resistente ao fogo (reacção ao fogo classe B-s1, d0 segundo NP EN 13501-1), de 63 mm de diâmetro e 3 mm de espessura, cor cinzento RAL 7037, 4 m de comprimento nominal, com embocadura, junta colada, com o preço incrementado em 10% relativamente a acessórios e peças especiais. (material) | 1.05 | 5.43 | 5.702 |
| mt36tiq012a | l | Líquido de limpeza para colagem com adesivo de tubos e acessórios de PVC. (material) | 0.028 | 36.66 | 1.026 |
| mt36tiq013a | kg | Cola para tubos e acessórios de PVC. (material) | 0.014 | 46.72 | 0.654 |
| mo008 | h | Oficial de 1ª canalizador. (mão de obra) | 0.095 | 23.31 | 2.214 |
| mo107 | h | Ajudante de canalizador. (mão de obra) | 0.048 | 22.09 | 1.060 |
| % | % | Custos directos complementares | 2 % | 10.906 | 0.218 |
|  |  | Custos directos |  |  | 11.124 |

Resíduos:
- colocação: mt36tiq010dc; factor de resíduo 0.0791011
- colocação: mt36tiq012a Líquido de limpeza para colagem com adesivo de tubos e acessórios de PVC; factor de resíduo 0.0275

## Recursos

**mt36tiq010dc** m Tubo multicamada de PVC
Dados técnicos: Custo energético 46.279 MJ; Emissão de CO2 4.420 kg; Código LER 17 02 03; Massa do elemento 0.92 kg; Volume 0.001533 m3
Resíduos:
- embalagem: re170201 Madeira. (componente de resíduo); rendimento 0.04 kg; Código LER 17 02 01; Massa do elemento 1 kg; Volume 0.000909 m3
- embalagem: re170203 Plástico. (componente de resíduo); rendimento 0.001 kg; Código LER 17 02 03; Massa do elemento 1 kg; Volume 0.001667 m3

**mt36tiq012a** l Líquido de limpeza para colagem com adesivo de tubos e acessórios de PVC
Dados técnicos: Custo energético 3.819 MJ; Emissão de CO2 0.202 kg; Código LER 20 01 30; Massa do elemento 1 kg; Volume 0.001 m3
Resíduos:
- embalagem: re170203 Plástico; rendimento 0.032 kg
