# Sistema ETICS REDArt "ROCKWOOL" de isolamento térmico pelo exterior de fachadas

- Propriedade do ficheiro: CYPE Ingenieros S.A.
- Formato: FIEBDC-3/2016
- Programa: Generador de precios de la construcción. CYPE Ingenieros, S.A.
- Data: 20/05/2024
- Moeda: EUR
- Custos indirectos: 3 %
- IVA: 23 %

## F Fachadas, divisões e protecções

### FS Fachadas ETICS

#### FSM Revestimento contínuo mineral ou sintético

**FSM050** m² Sistema ETICS REDArt "ROCKWOOL" de isolamento térmico pelo exterior de fachadas.
Isolamento térmico pelo exterior de fachadas, com o sistema REDArt "ROCKWOOL", com ETA 16/0270, composto por: painel rígido de lã de rocha vulcânica de dupla densidade (120 kg/m³ na camada superior e 70 kg/m³ na camada inferior), não revestido, Rocksate Duo Plus "ROCKWOOL", de 60 mm de espessura, fixado ao suporte com argamassa polimérica REDArt Capa Base Casa "ROCKWOOL" e fixações mecânicas com bucha de expansão com prego, REDArtherm H2 Eco "ROCKWOOL"; camada de regularização de argamassa polimérica REDArt Capa Base Casa "ROCKWOOL", armada com malha de fibra de vidro anti-álcalis, REDArt Malla Estándar "ROCKWOOL", de 3,5x3,8 mm de vão de malha, de 160 g/m² de massa superficial; camada de acabamento de revestimento REDArt Acabado Silicato "ROCKWOOL", acabamento fino, cor branca, sobre primário, REDArt Imprimación Silicato "ROCKWOOL", cor branca. Inclusive perfis de arranque de alumínio, perfis de fecho superior de alumínio, perfis de canto de PVC com malha, e fita auto-adesiva para vedação de todas as uniões entre painéis e do pré-aro da caixilharia.
Critérios considerados na determinação do preço da unidade de obra: O preço inclui a execução dos remates nos encontros com paramentos, revestimentos ou outros elementos assentes na sua superfície.
Inclui: Preparação da superfície suporte. Colocação do perfil de arranque. Corte e preparação do isolamento. Colocação e fixação do isolamento. Lixagem de toda a superfície. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop080f | m | Perfil de arranque de alumínio, de 60 mm de largura, com pingadeira, para nivelação e suporte dos painéis isolantes dos sistemas de isolamento térmico pelo exterior sobre a linha de soco. (material) | 0.17 | 4.81 | 0.818 |
| mt28mop085f | m | Perfil de fecho superior, de alumínio, de 60 mm de largura, para coroamento dos painéis isolantes dos sistemas de isolamento térmico pelo exterior. (material) | 0.17 | 18.42 | 3.131 |
| mt28mao020b | kg | Argamassa polimérica REDArt Capa Base Casa "ROCKWOOL", para camada de reforço ou para aderir os painéis isolantes, prévia amassadura com água. (material) | 10 | 2.03 | 20.300 |
| mt16lrw015dd | m² | Painel rígido de lã de rocha vulcânica de dupla densidade (120 kg/m³ na camada superior e 70 kg/m³ na camada inferior), não revestido, Rocksate Duo Plus "ROCKWOOL", de 60 mm de espessura, segundo EN 13162, resistência térmica 1,65 m²°C/W, condutibilidade térmica 0,035 W/(m°C), Euroclasse A1 de reacção ao fogo segundo NP EN 13501-1, de aplicação como isolante térmico e sonoro em sistemas compostos de isolamento pelo exterior de fachadas. (material) | 1.05 | 30.34 | 31.857 |
| mt28mao090j | Ud | Bucha de expansão, REDArtherm H2 Eco 115 "ROCKWOOL", de 115 mm de comprimento, com aro de estanquidade e prego para fixação de placas isolantes. (material) | 8 | 0.83 | 6.640 |
| mt16aaa030 | m | Fita autocolante para vedação de juntas. (material) | 0.44 | 0.3 | 0.132 |
| mt28mop070b | m | Perfil de canto de PVC com malha, para reforço de cantos. (material) | 0.3 | 0.5 | 0.150 |
| mt28mao070b | m² | Malha de fibra de vidro anti-álcalis, REDArt Malla Estándar "ROCKWOOL", de 3,5x3,8 mm de vão de malha, de 160 g/m² de massa superficial, para armar argamassas. (material) | 1.1 | 3 | 3.300 |
| mt28mao030i | kg | Primário, REDArt Imprimación Silicato "ROCKWOOL", cor branca, composto por silicato de potássio, resinas acrílicas em dispersão aquosa e pigmentos minerais; para aplicar com rolo, máquina de projectar ou escova. (material) | 0.35 | 6.41 | 2.244 |
| mt28mao050O | kg | Revestimento REDArt Acabado Silicato "ROCKWOOL", acabamento fino, cor branca, composto por silicato de potássio, resinas acrílicas em dispersão aquosa e pigmentos minerais; para aplicar com pistola de projectar. (material) | 1.7 | 6.24 | 10.608 |
| mo054 | h | Oficial de 1ª montador de isolamentos. (mão de obra) | 0.1 | 23.31 | 2.331 |
| mo101 | h | Ajudante de montador de isolamentos. (mão de obra) | 0.1 | 22.13 | 2.213 |
| mo039 | h | Oficial de 1ª rebocador. (mão de obra) | 0.6 | 22.68 | 13.608 |
| mo079 | h | Ajudante de rebocador. (mão de obra) | 0.6 | 22.13 | 13.278 |
| % | % | Custos directos complementares | 2 % | 110.610 | 2.212 |
|  |  | Custos directos |  |  | 112.822 |

Resíduos:
- colocação: mt28mop080f; factor de resíduo 0.048
- colocação: mt28mop085f; factor de resíduo 0.024
- colocação: mt28mao020b; factor de resíduo 0.062538
- colocação: mt16lrw015dd; factor de resíduo 0.03
- colocação: mt16aaa030 Fita autocolante para vedação de juntas; factor de resíduo 0.07
- colocação: mt28mop070b Perfil de canto de PVC com malha, para reforço de cantos; factor de resíduo 0.048
- colocação: mt28mao070b; factor de resíduo 0.055

## Recursos

**mt28mop080f** m Perfil de arranque de alumínio
Dados técnicos: Custo energético 45.264 MJ; Emissão de CO2 3.320 kg; Código LER 17 04 02; Massa do elemento 0.4 kg; Volume 0.000267 m3
Resíduos:
- embalagem: re170203 Plástico. (componente de resíduo); rendimento 0.005 kg; Código LER 17 02 03; Massa do elemento 1 kg; Volume 0.001667 m3

**mt28mop085f** m Perfil de fecho superior
Dados técnicos: Custo energético 27.643 MJ; Emissão de CO2 2.016 kg; Código LER 17 04 02; Massa do elemento 0.24 kg; Volume 0.00016 m3
Resíduos:
- embalagem: re170203 Plástico; rendimento 0.008 kg

**mt28mao020b** kg Argamassa polimérica REDArt Capa Base Casa "ROCKWOOL"
Dados técnicos: Custo energético 2.251 MJ; Emissão de CO2 0.184 kg; Código LER 17 09 04; Massa do elemento 1 kg; Volume 0.000667 m3
Resíduos:
- embalagem: re170203 Plástico; rendimento 0.003 kg

**mt16lrw015dd** m² Painel rígido de lã de rocha vulcânica de dupla densidade (120 kg/m³ na camada superior e 70 kg/m³ na camada inferior)
Dados técnicos: Custo energético 82.204 MJ; Emissão de CO2 4.070 kg; Código LER 17 06 04; Massa do elemento 4.65 kg; Volume 0.00775 m3
Resíduos:
- embalagem: re170203 Plástico; rendimento 0.034 kg

**mt28mao090j** Ud Bucha de expansão
Dados técnicos: Custo energético 6.984 MJ; Emissão de CO2 0.423 kg
Resíduos:
- embalagem: re150101 Embalagens de papel e cartão. (componente de resíduo); rendimento 0.09 kg; Código LER 15 01 01; Massa do elemento 1 kg; Volume 0.001333 m3
- embalagem: re170203 Plástico; rendimento 0.045 kg

**mt16aaa030** m Fita autocolante para vedação de juntas
Dados técnicos: Custo energético 0.339 MJ; Emissão de CO2 0.017 kg; Código LER 17 06 04; Massa do elemento 0.0025 kg; Volume 0.000004 m3
Resíduos:
- embalagem: re170203 Plástico; rendimento 0.001 kg

**mt28mop070b** m Perfil de canto de PVC com malha, para reforço de cantos
Dados técnicos: Custo energético 11.900 MJ; Emissão de CO2 0.855 kg; Código LER 17 02 03; Massa do elemento 0.2 kg; Volume 0.000333 m3
Resíduos:
- embalagem: re170203 Plástico; rendimento 0.005 kg

**mt28mao070b** m² Malha de fibra de vidro anti-álcalis
Dados técnicos: Custo energético 13.504 MJ; Emissão de CO2 0.664 kg; Código LER 17 02 03; Massa do elemento 0.16 kg; Volume 0.000267 m3
Resíduos:
- embalagem: re170203 Plástico; rendimento 0.024 kg
