# Colector para aquecimento por piso radiante, para indústria e sector terciário

- Propriedade do ficheiro: CYPE INGENIEROS, S.A.
- Formato: FIEBDC-3/2002
- Moeda: EUR
- Custos indirectos: 3.00 %
- IVA: 23.00 %

## I Instalações

### IC Aquecimento, arrefecimento, climatização e A.Q.S.

#### ICE Emissores a água para aquecimento e arrefecimento

**ICE101** Ud Colector para aquecimento por piso radiante, para indústria e sector terciário.
Colector modular, de poliamida, de 1 1/2" de diâmetro, modelo Magna "UPONOR IBERIA", para 4 circuitos, conjunto de acessórios para formação de colector modular, modelo Magna K1, racores fêmea de 20 mm x 3/4" eurocone, modelo Vario, caudalímetros, modelo Magna, curvatubos de plástico, modelo Multi, conjunto de duas válvulas de esfera para fecho do circuito do colector de 1 1/2" de diâmetro, modelo Magna. Totalmente montado, ligado e testado.
Inclui: Marcação da localização do colector. Colocação do colector. Ligação das tubagens ao colector. Ligação do colector à rede de distribuição interior ou à caldeira. Realização de ensaios.
Critério de medição de projecto: Número de unidades previstas, segundo documentação gráfica de Projecto.
Critério de medição de obra: Medir-se-á o número de unidades realmente executadas segundo especificações de Projecto.

| Código | Un | Descrição | Rendimento | Preço | Importância |
|---|---|---|---|---|---|
| mt37alu121d | Ud | Conjunto de acessórios para formação de colector modular, modelo Magna K1 de 1 1/2" de diâmetro, "UPONOR IBERIA", formado por dois suportes longos de parede, dois suportes curtos de parede, duas válvulas de enchimento de latão, dois termómetros, um manómetro, dois tampões terminais e material de montagem, "UPONOR IBERIA". (material) | 1.000 | 254.79 | 254.79 |
| mt37alu125da | Ud | Colector modular, de poliamida, de 1 1/2" de diâmetro, modelo Magna "UPONOR IBERIA", para 4 circuitos. (material) | 1.000 | 513.72 | 513.72 |
| mt37alu005t | Ud | Racor fêmea de 20 mm x 3/4" eurocone, modelo Vario "UPONOR IBERIA". (material) | 8.000 | 10.82 | 86.56 |
| mt37alu124d | Ud | Caudalímetro para colector modular de poliamida, modelo Magna "UPONOR IBERIA". (material) | 4.000 | 49.43 | 197.72 |
| mt37alu085d | Ud | Conjunto de duas válvulas de esfera para fecho do circuito do colector de 1 1/2" de diâmetro, modelo Magna "UPONOR IBERIA". (material) | 1.000 | 228.64 | 228.64 |
| mt37alu016g | Ud | Curvatubos de plástico, modelo Multi "UPONOR IBERIA". (material) | 8.000 | 2.80 | 22.40 |
| mo004 | h | Oficial de 1ª instalador de aquecimento. (mão de obra) | 1.600 | 23.31 | 37.30 |
| mo103 | h | Ajudante de instalador de aquecimento. (mão de obra) | 1.600 | 22.09 | 35.34 |
| % | % | Custos directos complementares | 2 % | 1376.47 | 27.53 |
|  |  | Custos directos |  |  | 1404.00 |
