# Borda de travessas de madeira

- Propriedade do ficheiro: CYPE Ingenieros S.A.
- Formato: FIEBDC-3/2016
- Programa: Generador de precios de la construcción. CYPE Ingenieros, S.A.
- Data: 23/05/2024
- Moeda: EUR
- Custos indirectos: 3 %
- IVA: 23 %

## M Pavimentos urbanos

### ML Bordaduras e limites de pavimentos

#### MLD Bordaduras

**MLD010** m Borda de travessas de madeira.
Formação de borda e limite de pavimento através de uma travessa de madeira de pinho, de 20x10 cm, tratada em autoclave com sais hidrossolúveis, com classe de risco 4 segundo NP EN 335, colocada horizontalmente sobre o terreno. Inclusive marcação, escavação manual do terreno, selecção e corte de travessas limpeza do material sobrante., enchimento e compactação do terreno contíguo à borda já colocada e eliminação e limpeza do material sobrante.
Inclui: Marcação. Escavação e preparação do terreno. Disposição, aprumo e nivelamento. Enchimento da vala e compactação do terreno. Eliminação e limpeza do material sobrante.
Critério de medição de projecto: Comprimento medido segundo documentação gráfica de Projecto.
Critério de medição de obra: Medir-se-á o comprimento realmente executado segundo especificações de Projecto.

| Código | Un | Descrição | Rendimento | Preço | Importância |
|---|---|---|---|---|---|
| mt18bma010b | m | Travessa de madeira de pinho, de 20x10 cm, tratada em autoclave com sais hidrossolúveis, com classe de risco 4 segundo NP EN 335. (material) | 1.2 | 7.65 | 9.180 |
| mo087 | h | Ajudante de construção de obra civil. (mão de obra) | 0.33 | 22.13 | 7.303 |
| % | % | Custos directos complementares | 2 % | 16.483 | 0.330 |
|  |  | Custos directos |  |  | 16.813 |

Resíduos:
- colocação: mt18bma010b; factor de resíduo 0.00992418

## Recursos

**mt18bma010b** m Travessa de madeira de pinho
Dados técnicos: Custo energético 682.250 MJ; Emissão de CO2 -20.778 kg; Código LER 17 02 01; Massa do elemento 11 kg; Volume 0.01 m3
Resíduos:
- embalagem: re170203 Plástico. (componente de resíduo); rendimento 0.003 kg; Código LER 17 02 03; Massa do elemento 1 kg; Volume 0.001667 m3
