# Poste para suporte de sinalização vertical de trânsito

- Propriedade do ficheiro: CYPE Ingenieros S.A.
- Formato: FIEBDC-3/2016
- Programa: Generador de precios de la construcción. CYPE Ingenieros, S.A.
- Data: 24/06/2024
- Moeda: EUR
- Custos indirectos: 3 %
- IVA: 23 %

## T Equipamento urbano

### TS Sinalização e suportes publicitários

#### TSV Sinalização vertical

**TSV030** Ud Poste para suporte de sinalização vertical de trânsito.
Poste de 3 m de altura, de tubo de aço galvanizado, de secção rectangular, de 100x50x3 mm, para suporte de sinalização vertical de trânsito, cravado com meios mecânicos no terreno. Inclusive marcação.
Inclui: Marcação dos eixos. Cravação do poste.
Critério de medição de projecto: Número de unidades previstas, segundo documentação gráfica de Projecto.
Critério de medição de obra: Será medido o número de unidades realmente fornecidas segundo especificações de Projecto.

| Código | Un | Descrição | Rendimento | Preço | Importância |
|---|---|---|---|---|---|
| mt53bps030c | m | Poste de tubo de aço galvanizado, de secção rectangular, de 100x50x3 mm, para suporte de sinalização vertical de trânsito. (material) | 3 | 16.11 | 48.330 |
| mq03tab050 | h | Equipamento de cravação de postes, sobre pneus. (equipamento) | 0.044 | 48.89 | 2.151 |
| mo041 | h | Oficial de 1ª construção de obra civil. (mão de obra) | 0.055 | 22.68 | 1.247 |
| mo087 | h | Ajudante de construção de obra civil. (mão de obra) | 0.11 | 22.13 | 2.434 |
| % | % | Custos directos complementares | 2 % | 54.162 | 1.083 |
|  |  | Custos directos |  |  | 55.245 |

Resíduos:
- colocação: mt53bps030c; factor de resíduo 0.0053

## Recursos

**mt53bps030c** m Poste de tubo de aço galvanizado
Dados técnicos: Custo energético 115.733 MJ; Emissão de CO2 11.763 kg; Código LER 17 04 05; Massa do elemento 4.58 kg; Volume 0.002181 m3
Resíduos:
- embalagem: re170203 Plástico. (componente de resíduo); rendimento 0.008 kg; Código LER 17 02 03; Massa do elemento 1 kg; Volume 0.001667 m3
