# Vedação provisória de terreno com malha electrossoldada

- Propriedade do ficheiro: CYPE Ingenieros S.A.
- Formato: FIEBDC-3/2016
- Programa: Generador de precios de la construcción. CYPE Ingenieros, S.A.
- Data: 15/06/2024
- Moeda: EUR
- Custos indirectos: 3 %
- IVA: 23 %

## Y Segurança e saúde

### YC Sistemas de protecção colectiva

#### YCR Vedação provisória de terreno

**YCR010** m Vedação provisória de terreno com malha electrossoldada.
Vedação provisória de terreno, de 2,2 m de altura, composta por malha electrossoldada AR55 100x300 mm de aço A500 EL, fixada através de abraçadeiras de nylon a postes de varão nervurado de aço A400 NR, de 20 mm de diâmetro e 3,2 m de comprimento, cravados no terreno cada 2,5 m, amortizáveis em 3 utilizações.
Critério de medição de projecto: Comprimento medido segundo Plano de Segurança e Saúde.
Critério de medição de obra: Será medido o comprimento realmente montado segundo especificações do Plano de Segurança e Saúde.

| Código | Un | Descrição | Rendimento | Preço | Importância |
|---|---|---|---|---|---|
| mt07ame020ggc | m² | Malha electrossoldada AR55 100x300 mm, com arames longitudinais de 5,5 mm de diâmetro e arames transversais de 4,2 mm de diâmetro, aço A500 EL. (material) | 2.3 | 3.81 | 8.763 |
| mt07aco040b | kg | Armadura elaborada em fábrica com aço em varões nervurados, A400 NR, de vários diâmetros. (material) | 1.552 | 1.75 | 2.716 |
| mt50spr046 | Ud | Abraçadeira de nylon, de 4,8x200 mm. (material) | 2.32 | 0.04 | 0.093 |
| mo119 | h | Oficial de 1ª Segurança e Saúde. (mão de obra) | 0.11 | 22.68 | 2.495 |
| mo120 | h | Operário Segurança e Saúde. (mão de obra) | 0.11 | 21.45 | 2.360 |
| % | % | Custos directos complementares | 2 % | 16.427 | 0.329 |
|  |  | Custos directos |  |  | 16.756 |

Resíduos:
- colocação: mt07ame020ggc; factor de resíduo 0.0189484
- colocação: mt07aco040b Armadura elaborada em fábrica com aço em varões nervurados, A400 NR, de vários diâmetros; factor de resíduo 0.0075
- colocação: mt50spr046 Abraçadeira de nylon, de 4,8x200 mm; factor de resíduo 0.07

## Recursos

**mt07ame020ggc** m² Malha electrossoldada AR55 100x300 mm
Dados técnicos: Custo energético 21.921 MJ; Emissão de CO2 1.137 kg; Código LER 17 04 05; Massa do elemento 2.23 kg; Volume 0.001062 m3

**mt07aco040b** kg Armadura elaborada em fábrica com aço em varões nervurados, A400 NR, de vários diâmetros
Dados técnicos: Custo energético 9.830 MJ; Emissão de CO2 0.510 kg; Código LER 17 04 05; Massa do elemento 1 kg; Volume 0.000476 m3

**mt50spr046** Ud Abraçadeira de nylon, de 4,8x200 mm
Dados técnicos: Custo energético 0.184 MJ; Emissão de CO2 0.009 kg; Código LER 17 02 03; Massa do elemento 0.0019 kg; Volume 0.000003 m3
