# Poste para suporte de sinalização vertical de trânsito

- Propriedade do ficheiro: CYPE INGENIEROS, S.A.
- Formato: FIEBDC-3/2002
- Moeda: EUR
- Custos indirectos: 3.00 %
- IVA: 23.00 %

## T Equipamento urbano

### TS Sinalização e suportes publicitários

#### TSV Sinalização vertical

**TSV030** Ud Poste para suporte de sinalização vertical de trânsito.
Poste de 3 m de altura, de tubo de aço galvanizado, de secção quadrada, de 50x50x2 mm, para suporte de sinalização vertical de trânsito, fixado a uma base de betão C20/25 (X0(P); D25; S2; Cl 1,0). Inclusive marcação, escavação manual do terreno e fixação do elemento.
Inclui: Marcação dos eixos. Escavação. Betonagem da base de apoio. Fixação do poste.
Critério de medição de projecto: Número de unidades previstas, segundo documentação gráfica de Projecto.
Critério de medição de obra: Será medido o número de unidades realmente fornecidas segundo especificações de Projecto.

| Código | Un | Descrição | Rendimento | Preço | Importância |
|---|---|---|---|---|---|
| mt53bps030f | m | Poste de tubo de aço galvanizado, de secção quadrada, de 50x50x2 mm, para suporte de sinalização vertical de trânsito. (material) | 3.000 | 7.23 | 21.69 |
| mt10hmf020fa | m³ | Betão simples C20/25 (X0(P); D25; S2; Cl 1,0), fabricado em central, segundo NP EN 206. (material) | 0.050 | 76.59 | 3.83 |
| mo041 | h | Oficial de 1ª construção de obra civil. (mão de obra) | 0.440 | 22.68 | 9.98 |
| mo087 | h | Ajudante de construção de obra civil. (mão de obra) | 0.880 | 22.13 | 19.47 |
| % | % | Custos directos complementares | 2 % | 54.97 | 1.10 |
|  |  | Custos directos |  |  | 56.07 |
