# Escavação de caves

- Propriedade do ficheiro: CYPE Ingenieros S.A.
- Formato: FIEBDC-3/2016
- Programa: Generador de precios de la construcción. CYPE Ingenieros, S.A.
- Data: 02/06/2024
- Moeda: EUR
- Custos indirectos: 3 %
- IVA: 23 %

## A Acondicionamento do terreno

### AD Movimento de terras em edificação

#### ADE Escavações

**ADE005** m³ Escavação de caves.
Escavação de caves de mais de 2 m de profundidade, que ficam abaixo da rasante em todo o seu desenvolvimento, em solo de rocha branda, com meios mecânicos, e carregamento em camião.
Critérios considerados na determinação do preço da unidade de obra: O preço inclui a formação da rampa provisória para acesso da maquinaria ao fundo da escavação e a sua posterior remoção, mas não inclui o transporte dos materiais escavados.
Inclui: Implantação geral e fixação dos pontos e níveis de referência. Colocação das balizas nos cantos e extremos dos alinhamentos. Escavação em sucessivas camadas horizontais e extracção de terras. Refinamento do fundo e laterais à mão, com extracção das terras. Carga para camião dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mq01exn050c | h | Retroescavadora sobre pneus, de 85 kW, com martelo demolidor. (equipamento) | 0.33 | 72.8 | 24.024 |
| mo113 | h | Operário não qualificado construção. (mão de obra) | 0.165 | 21.45 | 3.539 |
| % | % | Custos directos complementares | 2 % | 27.563 | 0.551 |
|  |  | Custos directos |  |  | 28.114 |

Resíduos:
- escavação: ruo170504 Solos e rochas não abrangidos em 17 05 03. (componente de resíduo); rendimento 2280 kg; Código LER 17 05 04; Massa do elemento 1 kg; Volume 0.000625 m3
