# Desmontagem de interfone electrónico ou video-porteiro individual

- Propriedade do ficheiro: CYPE Ingenieros S.A.
- Formato: FIEBDC-3/2016
- Programa: Generador de precios de la construcción. CYPE Ingenieros, S.A.
- Data: 02/06/2024
- Moeda: EUR
- Custos indirectos: 3 %
- IVA: 23 %

## D Demolições

### DI Instalações

#### DIA Audiovisuais

**DIA040** Ud Desmontagem de interfone electrónico ou video-porteiro individual.
Desmontagem de placa exterior de rua e 1 telefone interior em instalação de vídeo-porteiro, com meios manuais, e carga manual para camião ou contentor.
Critérios considerados na determinação do preço da unidade de obra: O preço inclui o desmontagem dos acessórios e dos suportes de fixação.
Inclui: Desmontagem do elemento. Remoção e armazenamento do material desmontado. Limpeza dos restos da obra. Carga manual do material desmontado e restos da obra para camião ou contentor.
Critério de medição de projecto: Número de unidades previstas, segundo documentação gráfica de Projecto.
Critério de medição de obra: Será medido o número de unidades realmente desmontadas segundo especificações de Projecto.

| Código | Un | Descrição | Rendimento | Preço | Importância |
|---|---|---|---|---|---|
| mo003 | h | Oficial de 1ª electricista. (mão de obra) | 0.51 | 23.31 | 11.888 |
| mo102 | h | Ajudante de electricista. (mão de obra) | 0.51 | 22.09 | 11.266 |
| % | % | Custos directos complementares | 2 % | 23.154 | 0.463 |
|  |  | Custos directos |  |  | 23.617 |

Resíduos:
- demolição: ruo170203 Plástico. (componente de resíduo); rendimento 1.2 kg; Código LER 17 02 03; Massa do elemento 1 kg; Volume 0.001667 m3
- demolição: ruo170407 Mistura de metais. (componente de resíduo); rendimento 0.863 kg; Código LER 17 04 07; Massa do elemento 1 kg; Volume 0.000667 m3
- demolição: ruo170411 Cabos não abrangidos em 17 04 10. (componente de resíduo); rendimento 0.188 kg; Código LER 17 04 11; Massa do elemento 1 kg; Volume 0.000667 m3
