# Desmontagem de instalação de ar condicionado

- Propriedade do ficheiro: CYPE Ingenieros S.A.
- Formato: FIEBDC-3/2016
- Programa: Generador de precios de la construcción. CYPE Ingenieros, S.A.
- Data: 06/06/2024
- Moeda: EUR
- Custos indirectos: 3 %
- IVA: 23 %

## D Demolições

### DI Instalações

#### DIC Aquecimento, climatização e A.Q.S.

**DIC101** Ud Desmontagem de instalação de ar condicionado.
Desmontagem de instalação de ar condicionado com condutas, em local de utilização comum de 100 m² de superfície construída; com meios manuais, e carga manual para camião ou contentor.
Critérios considerados na determinação do preço da unidade de obra: O preço inclui o desmontagem dos acessórios e a obturação das condutas conectadas ao elemento.
Inclui: Desmontagem do elemento. Obturação das tubagens ligadas à instalação. Remoção e armazenamento do material desmontado. Limpeza dos restos da obra. Carga manual do material desmontado e restos da obra para camião ou contentor.
Critério de medição de projecto: Número de unidades previstas, segundo documentação gráfica de Projecto.
Critério de medição de obra: Será medido o número de unidades realmente desmontadas segundo especificações de Projecto.

| Código | Un | Descrição | Rendimento | Preço | Importância |
|---|---|---|---|---|---|
| mo103 | h | Ajudante de instalador de aquecimento. (mão de obra) | 6.911 | 22.09 | 152.664 |
| mo113 | h | Operário não qualificado construção. (mão de obra) | 3.455 | 21.45 | 74.110 |
| % | % | Custos directos complementares | 2 % | 226.774 | 4.535 |
|  |  | Custos directos |  |  | 231.309 |

Resíduos:
- demolição: ruo170407 Mistura de metais. (componente de resíduo); rendimento 83.484 kg; Código LER 17 04 07; Massa do elemento 1 kg; Volume 0.000667 m3
- demolição: ruo170904 Mistura de resíduos de construção e demolição não abrangidos em 17 09 01, 17 09 02 e 17 09 03. (componente de resíduo); rendimento 9.276 kg; Código LER 17 09 04; Massa do elemento 1 kg; Volume 0.000667 m3
