# Ponto singular para revestimento exterior de fachada ventilada, de placas laminadas compactas de alta pressão (HPL)

- Propriedade do ficheiro: CYPE Ingenieros S.A.
- Formato: FIEBDC-3/2016
- Programa: Generador de precios de la construcción. CYPE Ingenieros, S.A.
- Data: 02/06/2024
- Moeda: EUR
- Custos indirectos: 3 %
- IVA: 23 %

## F Fachadas, divisões e protecções

### FA Fachadas ventiladas

#### FAA Revestimento exterior de placas laminadas compactas de alta pressão (HPL)

**FAA006** m Ponto singular para revestimento exterior de fachada ventilada, de placas laminadas compactas de alta pressão (HPL).
Esquina exterior com junta de topo para revestimento exterior de fachada ventilada, de placas laminadas compactas de alta pressão (HPL).
Inclui: Marcação e colocação do remate.
Critério de medição de projecto: Comprimento medido em verdadeira magnitude, segundo documentação gráfica de Projecto.
Critério de medição de obra: Medir-se-á, em verdadeira magnitude, o comprimento realmente executado segundo especificações de Projecto.

| Código | Un | Descrição | Rendimento | Preço | Importância |
|---|---|---|---|---|---|
| mo052 | h | Oficial de 1ª montador de sistemas de fachadas pré-fabricadas. (mão de obra) | 0.05 | 23.31 | 1.166 |
| mo099 | h | Ajudante de montador de sistemas de fachadas pré-fabricadas. (mão de obra) | 0.05 | 22.13 | 1.107 |
| % | % | Custos directos complementares | 3 % | 2.273 | 0.068 |
|  |  | Custos directos |  |  | 2.341 |
