# Pano principal de fachada ventilada, de alvenaria de tijolo de betão para revestir

- Propriedade do ficheiro: CYPE Ingenieros S.A.
- Formato: FIEBDC-3/2016
- Programa: Generador de precios de la construcción. CYPE Ingenieros, S.A.
- Data: 15/06/2024
- Moeda: EUR
- Custos indirectos: 3 %
- IVA: 23 %

## F Fachadas, divisões e protecções

### FA Fachadas ventiladas

#### FAR Pano principal de alvenaria para revestir

**FAR030** m² Pano principal de fachada ventilada, de alvenaria de tijolo de betão para revestir.
Pano principal de fachada ventilada, apoiado sobre a laje e faceado, de 12 cm de espessura, de alvenaria de tijolo de betão perfurado acústico, para revestir, 25x12x9,5 cm, com juntas horizontais e verticais de 10 mm de espessura, assente com argamassa de cimento confeccionada em obra, com 250 kg/m³ de cimento, cor cinzento, com aditivo plastificante-arejante, dosificação 1:6, fornecida em sacos. Padieira de alvenaria para revestir sobre perfil laminado.
Inclui: Definição dos planos de fachada através de fios de prumo. Marcação, piso a piso. Marcação nos pilares dos níveis de referência geral de piso e de nível de pavimento. Preparação da argamassa. Assentamento da primeira fiada sobre camada de argamassa. Colocação e aprumo de prumos de referência. Colocação de fios entre prumos. Colocação de fios de prumo fixos nas arestas. Corte das peças. Colocação das peças por fiadas a nível. Realização de todos os trabalhos necessários para a execução dos vãos. Encontros da alvenaria com fachadas, pilares e paredes interiores. Encontro da alvenaria com a laje superior.
Critério de medição de projecto: Superfície medida segundo documentação gráfica de Projecto, sem duplicar esquinas nem encontros, descontando as aberturas de superfície maior de 2 m². Nas aberturas que não se deduzam, estão incluídos os trabalhos de realizar a superfície interior da abertura.
Critério de medição de obra: Medir-se-á a superfície realmente executada segundo especificações de Projecto, sem duplicar esquinas nem encontros, descontando as aberturas de superfície maior de 2 m². Nas aberturas que não se deduzam, estão incluídos os trabalhos de realizar a superfície interior da abertura.

| Código | Un | Descrição | Rendimento | Preço | Importância |
|---|---|---|---|---|---|
| mt04lpw020a | Ud | Tijolo de betão perfurado acústico, para revestir, 25x12x9,5 cm, com um isolamento a sons de condução aérea de 50 dB(A). (material) | 39 | 0.27 | 10.530 |
| mt08aaa010a | m³ | Água. (material) | 0.004 | 1.5 | 0.006 |
| mt01arg005a | t | Areia de pedreira, para argamassa preparada em obra. (material) | 0.029 | 18 | 0.522 |
| mt08cem011a | kg | Cimento Portland CEM II/B-L 32,5 R, cor cinzento, em sacos, segundo NP EN 197-1. (material) | 4.516 | 0.1 | 0.452 |
| mt08adt040 | kg | Aditivo plastificante-arejante para argamassas. (material) | 0.09 | 1.16 | 0.104 |
| mt07ala010dea | kg | Aço laminado EN 10025 S275JR, em perfis laminados a quente, peças simples, para aplicações estruturais, acabamento com primário antioxidante. Trabalhado e montado em oficina, para colocar em obra. (material) | 2.4 | 1.38 | 3.312 |
| mt07ala011j | kg | Placa de aço laminado EN 10025 S275JR, para aplicações estruturais. Trabalhada e montada em oficina, para colocar em obra. (material) | 0.24 | 2.42 | 0.581 |
| mq06hor010 | h | Betoneira eléctrica com uma capacidade de amassadura de 160 l. (equipamento) | 0.013 | 3.45 | 0.045 |
| mo021 | h | Oficial de 1ª construção em trabalhos auxiliares de pedreiro. (mão de obra) | 0.637 | 22.68 | 14.447 |
| mo114 | h | Operário não qualificado construção em trabalhos auxiliares de pedreiro. (mão de obra) | 0.541 | 21.45 | 11.604 |
| % | % | Custos directos complementares | 3 % | 41.603 | 1.248 |
|  |  | Custos directos |  |  | 42.851 |

Resíduos:
- colocação: mt04lpw020a Tijolo de betão perfurado acústico, para revestir, 25x12x9,5 cm, com um isolamento a sons de condução aérea de 50 dB(A); factor de resíduo 0.0324
- colocação: mt01arg005a Areia de pedreira, para argamassa preparada em obra; factor de resíduo 0.00501329
- colocação: mt08cem011a Cimento Portland CEM II/B-L 32,5 R, cor cinzento, em sacos, segundo NP EN 197-1; factor de resíduo 0.01512
- colocação: mt08adt040 Aditivo plastificante-arejante para argamassas; factor de resíduo 0.055
- colocação: mt07ala010dea; factor de resíduo 0.00697
- colocação: mt07ala011j; factor de resíduo 0.0045

## Recursos

**mt04lpw020a** Ud Tijolo de betão perfurado acústico, para revestir, 25x12x9,5 cm, com um isolamento a sons de condução aérea de 50 dB(A)
Dados técnicos: Custo energético 3.193 MJ; Emissão de CO2 0.286 kg; Código LER 17 01 01; Massa do elemento 3.5 kg; Volume 0.002333 m3
Resíduos:
- embalagem: re170201 Madeira. (componente de resíduo); rendimento 0.007 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt08adt040** kg Aditivo plastificante-arejante para argamassas
Dados técnicos: Custo energético 36.010 MJ; Emissão de CO2 2.034 kg; Código LER 17 09 04; Massa do elemento 1 kg; Volume 0.000667 m3
Resíduos:
- embalagem: re170203 Plástico; rendimento 0.032 kg

**mt07ala010dea** kg Aço laminado EN 10025 S275JR
Dados técnicos: Custo energético 9.830 MJ; Emissão de CO2 0.510 kg; Código LER 17 04 05; Massa do elemento 1 kg; Volume 0.000476 m3

**mt07ala011j** kg Placa de aço laminado EN 10025 S275JR
Dados técnicos: Custo energético 9.830 MJ; Emissão de CO2 0.510 kg; Código LER 17 04 05; Massa do elemento 1 kg; Volume 0.000476 m3
