# Padieira de alvenaria armada de tijolos cortados para revestir

- Propriedade do ficheiro: CYPE Ingenieros S.A.
- Formato: FIEBDC-3/2016
- Programa: Generador de precios de la construcción. CYPE Ingenieros, S.A.
- Data: 02/06/2024
- Moeda: EUR
- Custos indirectos: 3 %
- IVA: 23 %

## F Fachadas, divisões e protecções

### FC Padieiras, lintéis e caixas de estores

#### FCR De alvenaria de tijolos cerâmicos para revestir

**FCR010** m Padieira de alvenaria armada de tijolos cortados para revestir.
Padieira de 7 cm de espessura, de alvenaria armada de tijolos cerâmicos furados duplos, para revestir, 30x20x7 cm, assentes com argamassa de cimento industrial, cor cinzento, M-5, fornecida a granel, com juntas horizontais e verticais de 10 mm de espessura; com reforço de aço A400 NR (quantidade 1,8 kg/m) e maciço de betão de enchimento, C25/30 (X0(P); D12; S3; Cl 0,4), preparado em obra; escoramento através de escoras metálicas telescópicas e pranchões de madeira.
Inclui: Limpeza e nivelação da superfície de apoio. Implantação e marcação dos eixos de apoio na abertura de passagem. Implantação e corte das pranchas. Instalação das escoras. Colocação dos tijolos. Colocação das armaduras. Maciçamento com argamassa. Desmontagem e remoção das escoras.
Critério de medição de projecto: Comprimento medido segundo documentação gráfica de Projecto, incluindo as entregas nos apoios.
Critério de medição de obra: Medir-se-á o comprimento realmente executado segundo especificações de Projecto, incluindo as entregas nos apoios.

| Código | Un | Descrição | Rendimento | Preço | Importância |
|---|---|---|---|---|---|
| mt04lpt010b | Ud | Tijolo cerâmico furado duplo, para revestir, 30x20x7 cm, para utilização em alvenaria protegida (peça P), densidade 818 kg/m³, segundo NP EN 771-1. (material) | 3 | 0.25 | 0.750 |
| mt08aaa010a | m³ | Água. (material) | 0.01 | 1.5 | 0.015 |
| mt09mif010cb | t | Argamassa industrial para alvenaria, de cimento, cor cinzento, categoria M-5 (resistência à compressão 5 N/mm²), fornecida a granel, segundo EN 998-2. (material) | 0.002 | 50.2 | 0.100 |
| mt07aco040e | kg | Aço em varões nervurados, A400 NR, fornecido em obra em varões sem elaborar, de vários diâmetros. (material) | 1.8 | 1.31 | 2.358 |
| mt08cem000k | kg | Cimento cinzento em sacos. (material) | 2.007 | 0.1 | 0.201 |
| mt01arg000k | m³ | Areia crivada. (material) | 0.003 | 17 | 0.051 |
| mt01arg001kd | m³ | Agregado grosso homogeneizado, de tamanho máximo 12 mm. (material) | 0.005 | 25 | 0.125 |
| mt50spa050m | m³ | Pranchão de madeira de pinho, dimensões 20x7,2 cm. (material) | 0.003 | 439.2 | 1.318 |
| mt50spa101 | kg | Pregos de aço. (material) | 0.053 | 1.87 | 0.099 |
| mt50spa081a | Ud | Escora metálica telescópica, até 3 m de altura. (material) | 0.014 | 19.25 | 0.270 |
| mq06mms010 | h | Misturador contínuo com silo, para argamassa industrial em seco, fornecida a granel. (equipamento) | 0.008 | 1.94 | 0.016 |
| mo021 | h | Oficial de 1ª construção em trabalhos auxiliares de pedreiro. (mão de obra) | 0.196 | 22.68 | 4.445 |
| mo114 | h | Operário não qualificado construção em trabalhos auxiliares de pedreiro. (mão de obra) | 0.198 | 21.45 | 4.247 |
| % | % | Custos directos complementares | 2 % | 13.995 | 0.280 |
|  |  | Custos directos |  |  | 14.275 |

Resíduos:
- colocação: mt04lpt010b; factor de resíduo 0.0585563
- colocação: mt09mif010cb; factor de resíduo 0.0189
- colocação: mt07aco040e Aço em varões nervurados, A400 NR, fornecido em obra em varões sem elaborar, de vários diâmetros; factor de resíduo 0.0075
- colocação: mt08cem000k Cimento cinzento em sacos; factor de resíduo 0.0189
- colocação: mt01arg000k Areia crivada; factor de resíduo 0.003
- colocação: mt01arg001kd Agregado grosso homogeneizado, de tamanho máximo 12 mm; factor de resíduo 0.0068961
- colocação: mt50spa050m Pranchão de madeira de pinho, dimensões 20x7,2 cm; factor de resíduo 1
- colocação: mt50spa101 Pregos de aço; factor de resíduo 0.0045
- colocação: mt50spa081a Escora metálica telescópica, até 3 m de altura; factor de resíduo 1

## Recursos

**mt04lpt010b** Ud Tijolo cerâmico furado duplo
Dados técnicos: Custo energético 9.709 MJ; Emissão de CO2 0.713 kg; Código LER 17 01 02; Massa do elemento 3 kg; Volume 0.0024 m3
Resíduos:
- embalagem: re170201 Madeira. (componente de resíduo); rendimento 0.006 kg; Código LER 17 02 01; Massa do elemento 1 kg; Volume 0.000909 m3
- embalagem: re170203 Plástico. (componente de resíduo); rendimento 0.001 kg; Código LER 17 02 03; Massa do elemento 1 kg; Volume 0.001667 m3

**mt08aaa010a** m³ Água
Dados técnicos: Custo energético 60.000 MJ; Emissão de CO2 30.000 kg

**mt09mif010cb** t Argamassa industrial para alvenaria
Dados técnicos: Custo energético 1960.000 MJ; Emissão de CO2 170.000 kg; Código LER 17 01 01; Massa do elemento 1000 kg; Volume 0.666667 m3

**mt07aco040e** kg Aço em varões nervurados, A400 NR, fornecido em obra em varões sem elaborar, de vários diâmetros
Dados técnicos: Custo energético 9.830 MJ; Emissão de CO2 0.510 kg; Código LER 17 04 05; Massa do elemento 1 kg; Volume 0.000476 m3

**mt08cem000k** kg Cimento cinzento em sacos
Dados técnicos: Custo energético 6.939 MJ; Emissão de CO2 0.897 kg; Código LER 17 01 01; Massa do elemento 1 kg; Volume 0.000667 m3
Resíduos:
- embalagem: re150101 Embalagens de papel e cartão. (componente de resíduo); rendimento 0.009 kg; Código LER 15 01 01; Massa do elemento 1 kg; Volume 0.001333 m3
- embalagem: re170203 Plástico; rendimento 0.002 kg

**mt01arg000k** m³ Areia crivada
Dados técnicos: Custo energético 146.250 MJ; Emissão de CO2 7.800 kg; Código LER 01 04 09; Massa do elemento 1950 kg; Volume 1.21875 m3

**mt01arg001kd** m³ Agregado grosso homogeneizado, de tamanho máximo 12 mm
Dados técnicos: Custo energético 146.250 MJ; Emissão de CO2 7.800 kg; Código LER 01 04 08; Massa do elemento 1950 kg; Volume 1.3 m3

**mt50spa050m** m³ Pranchão de madeira de pinho, dimensões 20x7,2 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3
