# Grade de alumínio

- Propriedade do ficheiro: CYPE Ingenieros S.A.
- Formato: FIEBDC-3/2016
- Programa: Generador de precios de la construcción. CYPE Ingenieros, S.A.
- Data: 18/05/2024
- Moeda: EUR
- Custos indirectos: 3 %
- IVA: 23 %

## F Fachadas, divisões e protecções

### FD Protecções e gradeamentos

#### FDR Grades metálicas

**FDR020** m² Grade de alumínio.
Grade de alumínio anodizado cor inox composta por barras verticais de 30x15 mm, com 12 cm de separação e fixados ao caixilho de 40x25 mm. Inclusive barras para fixação através de aparafusamento em alvenaria com buchas de nylon e parafusos de aço. Elaboração em oficina e ajuste final em obra.
Inclui: Marcação dos pontos de fixação do caixilho. Disposição da grade. Aprumo e nivelamento. Resolução das uniões do caixilho aos paramentos. Montagem de elementos complementares.
Critério de medição de projecto: Superfície da abertura a fechar, medida segundo documentação gráfica de Projecto.
Critério de medição de obra: Medir-se-á, com as dimensões da abertura, a superfície realmente executada segundo especificações de Projecto.

| Código | Un | Descrição | Rendimento | Preço | Importância |
|---|---|---|---|---|---|
| mt25rej010g | m² | Grade de alumínio anodizado cor inox, formada por barras verticais de 30x15 mm, cada 12 cm, fixadas a caixilho de 40x25 mm. (material) | 1 | 89.02 | 89.020 |
| mt26aaa033a | Ud | Ancoragem mecânica com bucha de nylon e parafuso de aço galvanizado, de cabeça escareada. (material) | 4 | 0.29 | 1.160 |
| mo018 | h | Oficial de 1ª serralheiro. (mão de obra) | 0.25 | 22.98 | 5.745 |
| mo059 | h | Ajudante de serralheiro. (mão de obra) | 0.2 | 22.2 | 4.440 |
| % | % | Custos directos complementares | 2 % | 100.365 | 2.007 |
|  |  | Custos directos |  |  | 102.372 |

Resíduos:
- colocação: mt26aaa033a Ancoragem mecânica com bucha de nylon e parafuso de aço galvanizado, de cabeça escareada; factor de resíduo 0.00430435

## Recursos

**mt25rej010g** m² Grade de alumínio anodizado cor inox
Dados técnicos: Custo energético 6.984 MJ; Emissão de CO2 0.343 kg
Resíduos:
- embalagem: re170203 Plástico. (componente de resíduo); rendimento 0.065 kg; Código LER 17 02 03; Massa do elemento 1 kg; Volume 0.001667 m3
- embalagem: re170604 Materiais de isolamento não abrangidos em 17 06 01 e 17 06 03. (componente de resíduo); rendimento 0.013 kg; Código LER 17 06 04; Massa do elemento 1 kg; Volume 0.001667 m3

**mt26aaa033a** Ud Ancoragem mecânica com bucha de nylon e parafuso de aço galvanizado, de cabeça escareada
Dados técnicos: Custo energético 1.599 MJ; Emissão de CO2 0.133 kg; Código LER 17 04 05; Massa do elemento 0.046 kg; Volume 0.000022 m3
Resíduos:
- embalagem: re150101 Embalagens de papel e cartão. (componente de resíduo); rendimento 0.001 kg; Código LER 15 01 01; Massa do elemento 1 kg; Volume 0.001333 m3
