# Parede meeira simples, de alvenaria de tijolo cerâmico para revestir

- Propriedade do ficheiro: CYPE Ingenieros S.A.
- Formato: FIEBDC-3/2016
- Programa: Generador de precios de la construcción. CYPE Ingenieros, S.A.
- Data: 19/05/2024
- Moeda: EUR
- Custos indirectos: 3 %
- IVA: 23 %

## F Fachadas, divisões e protecções

### FF Alvenaria não estrutural

#### FFI Parede meeira simples para revestir

**FFI010** m² Parede meeira simples, de alvenaria de tijolo cerâmico para revestir.
Parede meeira simples, de 7 cm de espessura, de alvenaria de tijolo cerâmico furado duplo, para revestir, 30x20x7 cm, com juntas horizontais e verticais de 10 mm de espessura, assente com argamassa de cimento industrial, cor cinzento, M-5, fornecida a granel.
Inclui: Definição dos planos de parede meeira através de fios de prumo. Marcação, piso a piso. Marcação nos pilares dos níveis de referência geral de piso e de nível de pavimento. Assentamento da primeira fiada sobre camada de argamassa. Colocação e aprumo de prumos de referência. Colocação de fios entre prumos. Colocação de fios de prumo fixos nas arestas. Colocação das peças por fiadas a nível. Encontros da alvenaria com fachadas, pilares e paredes interiores. Encontro da alvenaria com a laje superior. Limpeza do paramento.
Critério de medição de projecto: Superfície medida segundo documentação gráfica de Projecto, sem duplicar esquinas nem encontros.
Critério de medição de obra: Medir-se-á a superfície realmente executada segundo especificações de Projecto, sem duplicar esquinas nem encontros.

| Código | Un | Descrição | Rendimento | Preço | Importância |
|---|---|---|---|---|---|
| mt04lpt010b | Ud | Tijolo cerâmico furado duplo, para revestir, 30x20x7 cm, para utilização em alvenaria protegida (peça P), densidade 818 kg/m³, segundo NP EN 771-1. (material) | 15.75 | 0.25 | 3.938 |
| mt08aaa010a | m³ | Água. (material) | 0.004 | 1.5 | 0.006 |
| mt09mif010cb | t | Argamassa industrial para alvenaria, de cimento, cor cinzento, categoria M-5 (resistência à compressão 5 N/mm²), fornecida a granel, segundo EN 998-2. (material) | 0.01 | 50.2 | 0.502 |
| mq06mms010 | h | Misturador contínuo com silo, para argamassa industrial em seco, fornecida a granel. (equipamento) | 0.037 | 1.94 | 0.072 |
| mo021 | h | Oficial de 1ª construção em trabalhos auxiliares de pedreiro. (mão de obra) | 0.278 | 22.68 | 6.305 |
| mo114 | h | Operário não qualificado construção em trabalhos auxiliares de pedreiro. (mão de obra) | 0.149 | 21.45 | 3.196 |
| % | % | Custos directos complementares | 2 % | 14.019 | 0.280 |
|  |  | Custos directos |  |  | 14.299 |

Resíduos:
- colocação: mt04lpt010b; factor de resíduo 0.0585563
- colocação: mt09mif010cb; factor de resíduo 0.0189

## Recursos

**mt04lpt010b** Ud Tijolo cerâmico furado duplo
Dados técnicos: Custo energético 9.709 MJ; Emissão de CO2 0.713 kg; Código LER 17 01 02; Massa do elemento 3 kg; Volume 0.0024 m3
Resíduos:
- embalagem: re170201 Madeira. (componente de resíduo); rendimento 0.006 kg; Código LER 17 02 01; Massa do elemento 1 kg; Volume 0.000909 m3
- embalagem: re170203 Plástico. (componente de resíduo); rendimento 0.001 kg; Código LER 17 02 03; Massa do elemento 1 kg; Volume 0.001667 m3

**mt08aaa010a** m³ Água
Dados técnicos: Custo energético 60.000 MJ; Emissão de CO2 30.000 kg

**mt09mif010cb** t Argamassa industrial para alvenaria
Dados técnicos: Custo energético 1960.000 MJ; Emissão de CO2 170.000 kg; Código LER 17 01 01; Massa do elemento 1000 kg; Volume 0.666667 m3
