# Fachada cortina de alumínio

- Propriedade do ficheiro: CYPE Ingenieros S.A.
- Formato: FIEBDC-3/2016
- Programa: Generador de precios de la construcción. CYPE Ingenieros, S.A.
- Data: 23/05/2024
- Moeda: EUR
- Custos indirectos: 3 %
- IVA: 23 %

## F Fachadas, divisões e protecções

### FM Fachadas cortina

#### FMC Alumínio

**FMC010** m² Fachada cortina de alumínio.
Fornecimento e montagem de fachada cortina de alumínio realizada através do sistema V.E.C. 4 lados, composta por um travejamento de perfis de alumínio lacado em cor, formando uma retícula com uma separação entre montantes verticais de 1,60 m e uma distância entre eixos de lajes de 3,40 m, compreendendo três divisões em cada piso, secções de 60x140 mm e 4 mm de espessura em montantes e de 60x80 mm e 2 mm de espessura em elementos de divisão; janelas integradas com folha oculta, invisível desde o exterior da fachada cortina, utilizando como sistema de fixação do envidraçado silicone estrutural nos quatro lados; ancoragens de aço zincadas por imersão em banho de zinco com regulação tridimensional, compostas por placa embebida previamente na laje com ganchos e angular para fixação dos montantes verticais ao edifício, perfil de união entre elementos de divisão e montantes, ruptura da ponte térmica, remates especiais de fachada à obra realizados em chapa de alumínio e vedados a frio com cordão contínuo de silicone preto neutro pelo exterior; com fachada composta por 60% de superfície opaca de parapeitos sem envidraçado exterior, alturas de laje e tectos falsos, formada por painel isolante composto de chapa de alumínio lacado, pelo exterior, calha de chapa de alumínio lacado, pelo interior e enchimento de alma isolante de 30 mm de espessura, 32% de superfície transparente fixa realizada com vidro reflectante de 6 mm, sem temperar pelo exterior, câmara de ar desidratada de 12 mm e vidro incolor de 6 mm pelo interior e 8% de superfície transparente. Totalmente montado.
Inclui: Preparação das bases de fixação para receber os sistemas de ancoragem da fachada cortina. Marcação dos eixos primários do travejamento. Fixação prévia à estrutura do edifício dos eixos primários do travejamento. Alinhamento, aprumo e nivelação dos perfis primários. Fixação definitiva do travejamento primário. Preparação do sistema de recepção do travejamento secundário. Fixação prévia ao travejamento dos perfis secundários. Alinhamento, aprume e nivelação dos perfis secundários. Fixação definitiva da estrutura secundária. Preparação e disposição dos painéis isolantes e envidraçados. Fixação aos aros do travejamento. Vedação final de estanquidade.
Critério de medição de projecto: Superfície medida segundo documentação gráfica de Projecto.
Critério de medição de obra: Medir-se-á a superfície realmente executada segundo especificações de Projecto.

| Código | Un | Descrição | Rendimento | Preço | Importância |
|---|---|---|---|---|---|
| mt25mco010c | m² | Estrutura fachada cortina, sistema V.E.C. 4 lados, colado sobre caixilho de alumínio com silicone estrutural nas duas direcções. (material) | 1 | 195.28 | 195.280 |
| mt25mco020 | m² | Painel de chapa de alumínio, formado por duas lâminas de alumínio de 1,5 mm de espessura, lacadas a uma face e alma de material isolante de 30 mm de espessura. (material) | 0.6 | 138.73 | 83.238 |
| mt25mco030a | m² | Vidro duplo sobre fachada cortina, vidro não temperado pelo exterior. (material) | 0.32 | 92.21 | 29.507 |
| mt25mco040c | m² | Janela de abertura em fachada cortina, sistema V.E.C. 4 lados, colado sobre caixilho de alumínio com silicone estrutural nas duas direcções. (material) | 0.08 | 276.76 | 22.141 |
| mt25mco050 | m² | Repercussão de remates e ancoragens várias. (material) | 1 | 25 | 25.000 |
| mo018 | h | Oficial de 1ª serralheiro. (mão de obra) | 0.64 | 22.98 | 14.707 |
| mo059 | h | Ajudante de serralheiro. (mão de obra) | 0.64 | 22.2 | 14.208 |
| mo049 | h | Oficial de 1ª montador de fachada cortina. (mão de obra) | 2 | 23.31 | 46.620 |
| mo096 | h | Ajudante de montador de fachada cortina. (mão de obra) | 2.5 | 22.13 | 55.325 |
| % | % | Custos directos complementares | 2 % | 486.026 | 9.721 |
|  |  | Custos directos |  |  | 495.747 |

Resíduos:
- colocação: mt25mco020; factor de resíduo 0.024
- colocação: mt25mco030a Vidro duplo sobre fachada cortina, vidro não temperado pelo exterior; factor de resíduo 0.0055
- colocação: mt25mco050 Repercussão de remates e ancoragens várias; factor de resíduo 0.00637733

## Recursos

**mt25mco010c** m² Estrutura fachada cortina
Dados técnicos: Custo energético 936.986 MJ; Emissão de CO2 67.620 kg
Resíduos:
- embalagem: re150101 Embalagens de papel e cartão. (componente de resíduo); rendimento 0.115 kg; Código LER 15 01 01; Massa do elemento 1 kg; Volume 0.001333 m3
- embalagem: re170201 Madeira. (componente de resíduo); rendimento 0.063 kg; Código LER 17 02 01; Massa do elemento 1 kg; Volume 0.000909 m3
- embalagem: re170203 Plástico. (componente de resíduo); rendimento 0.08 kg; Código LER 17 02 03; Massa do elemento 1 kg; Volume 0.001667 m3
- embalagem: re170604 Materiais de isolamento não abrangidos em 17 06 01 e 17 06 03. (componente de resíduo); rendimento 0.016 kg; Código LER 17 06 04; Massa do elemento 1 kg; Volume 0.001667 m3

**mt25mco020** m² Painel de chapa de alumínio
Dados técnicos: Custo energético 992.965 MJ; Emissão de CO2 66.904 kg; Código LER 17 04 02; Massa do elemento 9.2 kg; Volume 0.006133 m3
Resíduos:
- embalagem: re170203 Plástico; rendimento 0.032 kg

**mt25mco030a** m² Vidro duplo sobre fachada cortina, vidro não temperado pelo exterior
Dados técnicos: Custo energético 561.846 MJ; Emissão de CO2 42.037 kg; Código LER 17 02 02; Massa do elemento 37.5 kg; Volume 0.0375 m3
Resíduos:
- embalagem: re170604 Materiais de isolamento não abrangidos em 17 06 01 e 17 06 03; rendimento 0.016 kg

**mt25mco040c** m² Janela de abertura em fachada cortina
Dados técnicos: Custo energético 894.848 MJ; Emissão de CO2 62.732 kg
Resíduos:
- embalagem: re150101 Embalagens de papel e cartão; rendimento 0.115 kg
- embalagem: re170201 Madeira; rendimento 0.063 kg
- embalagem: re170203 Plástico; rendimento 0.08 kg
- embalagem: re170604 Materiais de isolamento não abrangidos em 17 06 01 e 17 06 03; rendimento 0.016 kg

**mt25mco050** m² Repercussão de remates e ancoragens várias
Dados técnicos: Custo energético 19.976 MJ; Emissão de CO2 1.030 kg; Código LER 17 04 05; Massa do elemento 1.72 kg; Volume 0.000819 m3
Resíduos:
- embalagem: re170203 Plástico; rendimento 0.032 kg
