# Soco para sistema ETICS Traditerm Nature "GRUPO PUMA" de isolamento térmico de origem vegetal pelo exterior de fachadas

- Propriedade do ficheiro: CYPE Ingenieros S.A.
- Formato: FIEBDC-3/2016
- Programa: Generador de precios de la construcción. CYPE Ingenieros, S.A.
- Data: 18/05/2024
- Moeda: EUR
- Custos indirectos: 3 %
- IVA: 23 %

## F Fachadas, divisões e protecções

### FV Fachadas ETICS com isolamento térmico de origem vegetal

#### FVM Revestimento contínuo mineral ou sintético

**FVM026** m² Soco para sistema ETICS Traditerm Nature "GRUPO PUMA" de isolamento térmico de origem vegetal pelo exterior de fachadas.
Soco para sistema Traditerm Nature "GRUPO PUMA", com ETA 07/0054, de isolamento térmico pelo exterior de fachadas, de alvenaria cerâmica, de tijolo sílico-calcário ou de bloco de betão, com os painéis isolantes enterrados, composto por: camada de impermeabilização de argamassa flexível bicomponente, Morcem Dry F "GRUPO PUMA", cor cinzento, aplicada em duas camadas; painel rígido de poliestireno extrudido, Traditerm Panel XPS "GRUPO PUMA", segundo EN 13164, de superfície rugosa e estrutura celular fechada, de cor branca, de 60 mm de espessura, fixado ao suporte com argamassa Traditerm F "GRUPO PUMA", aplicada manualmente e fixações mecânicas com bucha de expansão de polipropileno Traditerm "GRUPO PUMA"; camada de regularização de argamassa Traditerm "GRUPO PUMA", aplicada manualmente, armada com malha de fibra de vidro, anti-álcalis, Traditerm "GRUPO PUMA", de 5x4 mm de vão de malha, de 0,6 mm de espessura e de 160 g/m² de massa superficial; camada de acabamento de argamassa acrílica Morcemcril "GRUPO PUMA", cor Blanco 100, sobre primário acrílico Fondo Morcemcril "GRUPO PUMA".
Critérios considerados na determinação do preço da unidade de obra: O preço inclui a execução dos remates nos encontros com paramentos, revestimentos ou outros elementos assentes na sua superfície.
Inclui: Preparação da superfície suporte. Aplicação do impermeabilizante. Corte e preparação do isolamento. Colocação do isolamento sobre o paramento. Aplicação da argamassa base e colocação da malha de fibra de vidro na camada de regularização. Resolução dos pontos singulares. Formação de juntas. Aplicação da camada de acabamento.
Critério de medição de projecto: Superfície medida segundo documentação gráfica de Projecto.
Critério de medição de obra: Medir-se-á a superfície realmente executada segundo especificações de Projecto.

| Código | Un | Descrição | Rendimento | Preço | Importância |
|---|---|---|---|---|---|
| mt15igp010l | kg | Argamassa flexível bicomponente, Morcem Dry F "GRUPO PUMA", cor cinzento, composta por ligantes hidráulicos e resinas sintéticas, resistência à pressão hidrostática positiva e negativa de 15 bar, com certificado de potabilidade, segundo NP EN 1504-2. (material) | 3 | 4.07 | 12.210 |
| mt28mop030wa | kg | Argamassa tipo GP W2, segundo EN 998-1 Traditerm F "GRUPO PUMA", impermeável à água da chuva, permeável ao vapor de água e não propagador da chama, para aplicar com palustra, para aderir os painéis isolantes e como camada base, prévia amassadura com água. (material) | 4.5 | 0.54 | 2.430 |
| mt16pxg010v | m² | Painel rígido de poliestireno extrudido, Traditerm Panel XPS "GRUPO PUMA", segundo EN 13164, de superfície rugosa e estrutura celular fechada, de cor branca, de 60 mm de espessura, resistência térmica 1,76 m²°C/W, condutibilidade térmica 0,034 W/(m°C), Euroclasse E de reacção ao fogo segundo NP EN 13501-1. (material) | 1.05 | 20.57 | 21.599 |
| mt16pep100D | Ud | Bucha de expansão de polipropileno Traditerm "GRUPO PUMA", de 120 mm de comprimento, para fixação de placas isolantes. (material) | 6 | 0.22 | 1.320 |
| mt28mop030va | kg | Argamassa tipo GP W2, segundo EN 998-1 Traditerm "GRUPO PUMA", impermeável à água da chuva, permeável ao vapor de água e não propagador da chama, para aplicar com palustra, para aderir os painéis isolantes e como camada base, prévia amassadura com água. (material) | 4.5 | 0.76 | 3.420 |
| mt28mop050e | m² | Malha de fibra de vidro, anti-álcalis, Traditerm "GRUPO PUMA", de 5x4 mm de vão de malha, de 0,6 mm de espessura, de 160 g/m² de massa superficial e de 1,1x50 m, para armar argamassas. (material) | 1.1 | 1.66 | 1.826 |
| mt28mop320d | kg | Primário acrílico Fondo Morcemcril "GRUPO PUMA", composto por resinas acrílicas, pigmentos minerais e aditivos orgânicos e inorgânicos, impermeável à água da chuva e permeável ao vapor de água, para aplicar com trincha, rolo ou pistola. (material) | 0.073 | 3.72 | 0.272 |
| mt28mop310ug | kg | Argamassa acrílica Morcemcril "GRUPO PUMA", cor Blanco 100, composta por resinas acrílicas, pigmentos minerais e aditivos orgânicos e inorgânicos, anti-caruncho e anti-verdete, permeável ao vapor de água e com resistência ao envelhecimento, à contaminação urbana e aos raios UV, para revestimento de paramentos exteriores. (material) | 0.833 | 3.1 | 2.582 |
| mo054 | h | Oficial de 1ª montador de isolamentos. (mão de obra) | 0.1 | 23.31 | 2.331 |
| mo101 | h | Ajudante de montador de isolamentos. (mão de obra) | 0.1 | 22.13 | 2.213 |
| mo039 | h | Oficial de 1ª rebocador. (mão de obra) | 0.6 | 22.68 | 13.608 |
| mo079 | h | Ajudante de rebocador. (mão de obra) | 0.6 | 22.13 | 13.278 |
| mo032 | h | Oficial de 1ª aplicador de produtos impermeabilizantes. (mão de obra) | 0.1 | 22.68 | 2.268 |
| mo070 | h | Ajudante de aplicador de produtos impermeabilizantes. (mão de obra) | 0.1 | 22.13 | 2.213 |
| % | % | Custos directos complementares | 2 % | 81.570 | 1.631 |
|  |  | Custos directos |  |  | 83.201 |

Resíduos:
- colocação: mt15igp010l; factor de resíduo 0.0066
- colocação: mt28mop030wa; factor de resíduo 0.07
- colocação: mt16pxg010v; factor de resíduo 0.024
- colocação: mt28mop030va; factor de resíduo 0.07
- colocação: mt28mop050e; factor de resíduo 0.055
- colocação: mt28mop320d; factor de resíduo 0.044038
- colocação: mt28mop310ug; factor de resíduo 0.055445

## Recursos

**mt15igp010l** kg Argamassa flexível bicomponente
Dados técnicos: Custo energético 3.176 MJ; Emissão de CO2 0.223 kg; Código LER 17 01 01; Massa do elemento 1 kg; Volume 0.000667 m3
Resíduos:
- embalagem: re150101 Embalagens de papel e cartão. (componente de resíduo); rendimento 0.003 kg; Código LER 15 01 01; Massa do elemento 1 kg; Volume 0.001333 m3
- embalagem: re150104 Embalagens de metal. (componente de resíduo); rendimento 0.003 kg; Código LER 15 01 04; Massa do elemento 1 kg; Volume 0.001667 m3
- embalagem: re170201 Madeira. (componente de resíduo); rendimento 0.003 kg; Código LER 17 02 01; Massa do elemento 1 kg; Volume 0.000909 m3
- embalagem: re170203 Plástico. (componente de resíduo); rendimento 0.001 kg; Código LER 17 02 03; Massa do elemento 1 kg; Volume 0.001667 m3

**mt28mop030wa** kg Argamassa tipo GP W2
Dados técnicos: Custo energético 2.251 MJ; Emissão de CO2 0.184 kg; Código LER 17 09 04; Massa do elemento 1 kg; Volume 0.000667 m3
Resíduos:
- embalagem: re170203 Plástico; rendimento 0.003 kg

**mt16pxg010v** m² Painel rígido de poliestireno extrudido
Dados técnicos: Custo energético 177.039 MJ; Emissão de CO2 5.648 kg; Código LER 17 06 04; Massa do elemento 1.98 kg; Volume 0.0033 m3
Resíduos:
- embalagem: re170203 Plástico; rendimento 0.034 kg

**mt16pep100D** Ud Bucha de expansão de polipropileno Traditerm "GRUPO PUMA", de 120 mm de comprimento, para fixação de placas isolantes
Dados técnicos: Custo energético 1.154 MJ; Emissão de CO2 0.096 kg
Resíduos:
- embalagem: re150101 Embalagens de papel e cartão; rendimento 0.072 kg

**mt28mop030va** kg Argamassa tipo GP W2
Dados técnicos: Custo energético 2.251 MJ; Emissão de CO2 0.184 kg; Código LER 17 09 04; Massa do elemento 1 kg; Volume 0.000667 m3
Resíduos:
- embalagem: re170203 Plástico; rendimento 0.003 kg

**mt28mop050e** m² Malha de fibra de vidro
Dados técnicos: Custo energético 13.504 MJ; Emissão de CO2 0.664 kg; Código LER 17 02 03; Massa do elemento 0.16 kg; Volume 0.000267 m3
Resíduos:
- embalagem: re170203 Plástico; rendimento 0.024 kg

**mt28mop320d** kg Primário acrílico Fondo Morcemcril "GRUPO PUMA"
Dados técnicos: Custo energético 86.761 MJ; Emissão de CO2 3.294 kg; Código LER 17 09 04; Massa do elemento 1 kg; Volume 0.000667 m3
Resíduos:
- embalagem: re170203 Plástico; rendimento 0.003 kg

**mt28mop310ug** kg Argamassa acrílica Morcemcril "GRUPO PUMA"
Dados técnicos: Custo energético 15.053 MJ; Emissão de CO2 0.575 kg; Código LER 17 09 04; Massa do elemento 1 kg; Volume 0.000667 m3
Resíduos:
- embalagem: re170203 Plástico; rendimento 0.003 kg
