# Unidade exterior de ar condicionado, para sistema VRF

- Propriedade do ficheiro: CYPE Ingenieros S.A.
- Formato: FIEBDC-3/2016
- Programa: Generador de precios de la construcción. CYPE Ingenieros, S.A.
- Data: 15/06/2024
- Moeda: EUR
- Custos indirectos: 3 %
- IVA: 23 %

## I Instalações

### IB Sistemas de climatização

#### IBW Sistema VRF (Mitsubishi Heavy Industries)

**IBW350** Ud Unidade exterior de ar condicionado, para sistema VRF.
Unidade exterior de ar condicionado, sistema ar-ar multi-split Micro KXZ com caudal variável de refrigerante, bomba de calor, para gás R-410A, alimentação trifásica (400V/50Hz), modelo FDC224KXZME1 "MITSUBISHI HEAVY INDUSTRIES", potência frigorífica nominal 22,4 kW (temperatura de bolbo seco do ar exterior 35°C, temperatura de bolbo húmido de ar interior 19°C), SEER 6,56, EER 4, consumo eléctrico nominal em arrefecimento 5,59 kW, limite de funcionamento de temperatura do ar exterior em arrefecimento desde -15 até 43°C, potência calorífica nominal 22,4 kW (temperatura de bolbo húmido do ar exterior 6°C, temperatura de bolbo seco de ar interior 20°C), SCOP 4,55, COP 4,5, consumo eléctrico nominal em aquecimento 4,97 kW, limite de funcionamento de temperatura do ar exterior em aquecimento desde -20 até 15,5°C, de 1675x1080x480 mm, 221 kg, nível sonoro 58 dBA, caudal de ar 12000 m³/h, intervalo de capacidade entre 50 e 150%, válvula de expansão electrónica, dois ventiladores axiais e bus de dados Superlink II. Inclusive elementos anti-vibratórios de pavimento.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi310a | Ud | Unidade exterior de ar condicionado, sistema ar-ar multi-split Micro KXZ com caudal variável de refrigerante, bomba de calor, para gás R-410A, alimentação trifásica (400V/50Hz), modelo FDC224KXZME1 "MITSUBISHI HEAVY INDUSTRIES", potência frigorífica nominal 22,4 kW (temperatura de bolbo seco do ar exterior 35°C, temperatura de bolbo húmido de ar interior 19°C), SEER 6,56, EER 4, consumo eléctrico nominal em arrefecimento 5,59 kW, limite de funcionamento de temperatura do ar exterior em arrefecimento desde -15 até 43°C, potência calorífica nominal 22,4 kW (temperatura de bolbo húmido do ar exterior 6°C, temperatura de bolbo seco de ar interior 20°C), SCOP 4,55, COP 4,5, consumo eléctrico nominal em aquecimento 4,97 kW, limite de funcionamento de temperatura do ar exterior em aquecimento desde -20 até 15,5°C, de 1675x1080x480 mm, 221 kg, nível sonoro 58 dBA, caudal de ar 12000 m³/h, intervalo de capacidade entre 50 e 150%, válvula de expansão electrónica, dois ventiladores axiais e bus de dados Superlink II. (material) | 1 | 12525 | 12525.000 |
| mt42www080 | Ud | Kit de amortecedores anti-vibração de pavimento, formado por quatro amortecedores de borracha, com os correspondentes parafusos, porcas e anilhas. (material) | 1 | 8 | 8.000 |
| mo005 | h | Oficial de 1ª instalador de ar condicionado. (mão de obra) | 6.016 | 23.31 | 140.233 |
| mo104 | h | Ajudante de instalador de ar condicionado. (mão de obra) | 6.016 | 22.09 | 132.893 |
| % | % | Custos directos complementares | 2 % | 12806.126 | 256.123 |
|  |  | Custos directos |  |  | 13062.249 |

## Recursos

**mt42mhi310a** Ud Unidade exterior de ar condicionado
Dados técnicos: Custo energético 10154.617 MJ; Emissão de CO2 694.924 kg
Resíduos:
- embalagem: re150101 Embalagens de papel e cartão. (componente de resíduo); rendimento 0.18 kg; Código LER 15 01 01; Massa do elemento 1 kg; Volume 0.001333 m3
- embalagem: re170203 Plástico. (componente de resíduo); rendimento 0.09 kg; Código LER 17 02 03; Massa do elemento 1 kg; Volume 0.001667 m3
