# Kit de ligação de unidade exterior de ar condicionado com unidade de tratamento de ar (UTA) de expansão directa

- Propriedade do ficheiro: CYPE Ingenieros S.A.
- Formato: FIEBDC-3/2016
- Programa: Generador de precios de la construcción. CYPE Ingenieros, S.A.
- Data: 18/05/2024
- Moeda: EUR
- Custos indirectos: 3 %
- IVA: 23 %

## I Instalações

### IB Sistemas de climatização

#### IBW Sistema VRF (Mitsubishi Heavy Industries)

**IBW380** Ud Kit de ligação de unidade exterior de ar condicionado com unidade de tratamento de ar (UTA) de expansão directa.
Conjunto de kit de ligação de unidade de tratamento de ar (UTA) de expansão directa com unidades exteriores de expansão directa do sistema KXZ, modelo EEV KIT6-E-M "MITSUBISHI HEAVY INDUSTRIES", com ajuste da capacidade frigorífica na placa electrónica, sondas para as baterias de expansão, saídas para free-cooling, paragem/arranque do ventilador, sinal de avaria, sinal de descongelação e modo de funcionamento, entradas para controlo de arranque e paragem e funcionamento forçado do modo e kit de ligação, funcionamento em modo secundário, com potência de arrefecimento compreendida entre 2,2 kW e 7,1 kW (temperatura de bolbo seco do ar exterior 35°C, temperatura de bolbo húmido de ar interior 19°C), modelo EEV KIT6-71-E-C, com controlo por cabo com ecrã táctil LCD, modelo Eco Touch RC-EX3A, para controlo do kit de expansão. Totalmente montado, ligado e testado.
Inclui: Marcação. Colocação e fixação dos elementos. Ligação.
Critério de medição de projecto: Número de unidades previstas, segundo documentação gráfica de Projecto.
Critério de medição de obra: Medir-se-á o número de unidades realmente executadas segundo especificações de Projecto.

| Código | Un | Descrição | Rendimento | Preço | Importância |
|---|---|---|---|---|---|
| mt42mhi832a | Ud | Kit de ligação de unidade de tratamento de ar (UTA) de expansão directa com unidades exteriores de expansão directa do sistema KXZ, modelo EEV KIT6-E-M "MITSUBISHI HEAVY INDUSTRIES", com ajuste da capacidade frigorífica na placa electrónica, sondas para as baterias de expansão, saídas para free-cooling, paragem/arranque do ventilador, sinal de avaria, sinal de descongelação e modo de funcionamento, entradas para controlo de arranque e paragem e funcionamento forçado do modo. (material) | 1 | 2424 | 2424.000 |
| mt42mhi831a | Ud | Kit de ligação de unidade de tratamento de ar (UTA) de expansão directa com unidade exterior de expansão directa do sistema KXZ, com potência de arrefecimento compreendida entre 2,2 kW e 7,1 kW (temperatura de bolbo seco do ar exterior 35°C, temperatura de bolbo húmido de ar interior 19°C), modelo EEV KIT6-71-E-C "MITSUBISHI HEAVY INDUSTRIES", com ajuste da capacidade frigorífica na placa electrónica, sondas para as baterias de expansão, saídas para free-cooling, paragem/arranque do ventilador, paragem/arranque do humidificador, sinal de avaria e modo de funcionamento, entradas para controlo de arranque e paragem. (material) | 1 | 2707 | 2707.000 |
| mt42mhi520a | Ud | Controlo por cabo com ecrã táctil LCD, modelo Eco Touch RC-EX3A "MITSUBISHI HEAVY INDUSTRIES". (material) | 1 | 200 | 200.000 |
| mo005 | h | Oficial de 1ª instalador de ar condicionado. (mão de obra) | 1 | 23.31 | 23.310 |
| mo104 | h | Ajudante de instalador de ar condicionado. (mão de obra) | 1 | 22.09 | 22.090 |
| % | % | Custos directos complementares | 2 % | 5376.400 | 107.528 |
|  |  | Custos directos |  |  | 5483.928 |
