# Sistema de aquecimento e arrefecimento por tecto radiante, com tecto falso amovível

- Propriedade do ficheiro: CYPE Ingenieros S.A.
- Formato: FIEBDC-3/2016
- Programa: Generador de precios de la construcción. CYPE Ingenieros, S.A.
- Data: 23/05/2024
- Moeda: EUR
- Custos indirectos: 3 %
- IVA: 23 %

## I Instalações

### IC Aquecimento, arrefecimento, climatização e A.Q.S.

#### ICE Emissores a água para aquecimento e arrefecimento

**ICE020** m² Sistema de aquecimento e arrefecimento por tecto radiante, com tecto falso amovível.
Sistema de aquecimento e arrefecimento por tecto radiante, composto por painéis refrigerantes, de grafite expandido, para tecto falso amovível, de 1200x600 mm, com circuitos integrados de tubo de polietileno reticulado (PE-X) com barreira de oxigénio, de 10 mm de diâmetro e 1,5 mm de espessura, tubagem principal (desde o colector até o tê de distribuição) formada por tubo de polietileno reticulado (PE-Xa) com barreira de oxigénio e camada de protecção de polietileno (PE) modificado, de 20 mm de diâmetro exterior e 2 mm de espessura e tubagem de distribuição formada por tubo de polietileno reticulado (PE-Xa) com barreira de oxigénio, de 10 mm de diâmetro exterior e 1,8 mm de espessura, suspenso da laje com perfis à vista. Totalmente montado, ligado e testado.
Critérios considerados na determinação do preço da unidade de obra: O preço não inclui a estrutura suporte.
Inclui: Colocação dos painéis. Marcação do traçado da tubagem. Colocação e fixação da tubagem. Realização de ensaios.
Critério de medição de projecto: Superfície útil, medida segundo documentação gráfica de Projecto.
Critério de medição de obra: Medir-se-á a superfície realmente executada segundo especificações de Projecto.

| Código | Un | Descrição | Rendimento | Preço | Importância |
|---|---|---|---|---|---|
| mt38etu005a | Ud | Painel refrigerante, de grafite expandido, para tecto falso amovível, de 1200x600 mm, com circuito integrado de tubo de polietileno reticulado (PE-X) com barreira de oxigénio, de 10 mm de diâmetro e 1,5 mm de espessura, com camada de absorção acústica de fibra de vidro e carcaça metálica branca, Euroclasse C-s2, d0 de reacção ao fogo, segundo NP EN 13501-1. (material) | 1.389 | 126.63 | 175.889 |
| mt37tpu016a | m | Tubo de polietileno reticulado (PE-Xa) com barreira de oxigénio, de 10 mm de diâmetro exterior e 1,8 mm de espessura, segundo NP EN ISO 15875-2. (material) | 0.1 | 1.79 | 0.179 |
| mt37tpu012g | m | Tubo de polietileno reticulado (PE-Xa) com barreira de oxigénio e camada de protecção de polietileno (PE) modificado, de 20 mm de diâmetro exterior e 2 mm de espessura, segundo NP EN ISO 15875-2. (material) | 0.1 | 2.96 | 0.296 |
| mt38etu030a | Ud | Racor de 10x10 mm de diâmetro, para união rápida entre painéis de tecto refrigerante. (material) | 1 | 7.53 | 7.530 |
| mt38etu040a | Ud | Inserção para ligação de tubo de 10 mm de diâmetro a racor. (material) | 2 | 1.86 | 3.720 |
| mt37tpu531n | Ud | Tê com saída roscada fêmea, de latão, de 20 mm x 1/2" x 20 mm. (material) | 1 | 10.51 | 10.510 |
| mt38etu037a | Ud | Racor com saída roscada macho, de latão, de 15 mm x 1/2". (material) | 1 | 11.08 | 11.080 |
| mt38etu035a | Ud | Manguito de 10x15 mm de diâmetro. (material) | 1 | 11.34 | 11.340 |
| mo004 | h | Oficial de 1ª instalador de aquecimento. (mão de obra) | 0.1 | 23.31 | 2.331 |
| mo103 | h | Ajudante de instalador de aquecimento. (mão de obra) | 0.05 | 22.09 | 1.105 |
| % | % | Custos directos complementares | 2 % | 223.980 | 4.480 |
|  |  | Custos directos |  |  | 228.460 |

Resíduos:
- colocação: mt37tpu016a; factor de resíduo 0.0275111
- colocação: mt37tpu012g; factor de resíduo 0.0275049

## Recursos

**mt37tpu016a** m Tubo de polietileno reticulado (PE-Xa) com barreira de oxigénio
Dados técnicos: Custo energético 4.360 MJ; Emissão de CO2 0.216 kg; Código LER 17 02 03; Massa do elemento 0.045 kg; Volume 0.000075 m3

**mt37tpu012g** m Tubo de polietileno reticulado (PE-Xa) com barreira de oxigénio e camada de protecção de polietileno (PE) modificado
Dados técnicos: Custo energético 9.979 MJ; Emissão de CO2 0.495 kg; Código LER 17 02 03; Massa do elemento 0.103 kg; Volume 0.000172 m3
