# Comporta de regulação do caudal de ar

- Propriedade do ficheiro: CYPE Ingenieros S.A.
- Formato: FIEBDC-3/2016
- Programa: Generador de precios de la construcción. CYPE Ingenieros, S.A.
- Data: 23/05/2024
- Moeda: EUR
- Custos indirectos: 3 %
- IVA: 23 %

## I Instalações

### IC Aquecimento, arrefecimento, climatização e A.Q.S.

#### ICR Sistemas de condução de ar

**ICR065** Ud Comporta de regulação do caudal de ar.
Comporta rectangular para a regulação do caudal de ar e a pressão ou para o fecho de condutas em instalações de ventilação com lâminas ensambladas no mesmo sentido, de 200x180 mm, lâminas perfiladas de chapa de aço galvanizado, eixos e alavancas exteriores de aço zincado, casquilhos de plástico especial, accionamento situado no lado direito da comporta, com aro de montagem de chapa de aço galvanizado. Inclusive acessórios de montagem e elementos de fixação.
Inclui: Marcação. Colocação do aro de montagem. Fixação da comporta. Ligação à conduta. Verificação do seu correcto funcionamento.
Critério de medição de projecto: Número de unidades previstas, segundo documentação gráfica de Projecto.
Critério de medição de obra: Medir-se-á o número de unidades realmente executadas segundo especificações de Projecto.

| Código | Un | Descrição | Rendimento | Preço | Importância |
|---|---|---|---|---|---|
| mt42trx360ia1f | Ud | Comporta rectangular para a regulação do caudal de ar e a pressão ou para o fecho de condutas em instalações de ventilação com lâminas ensambladas no mesmo sentido, de 200x180 mm, lâminas perfiladas de chapa de aço galvanizado, eixos e alavancas exteriores de aço zincado, casquilhos de plástico especial, accionamento situado no lado direito da comporta, com aro de montagem de chapa de aço galvanizado. (material) | 1 | 146.47 | 146.470 |
| mo005 | h | Oficial de 1ª instalador de ar condicionado. (mão de obra) | 0.254 | 23.31 | 5.921 |
| mo104 | h | Ajudante de instalador de ar condicionado. (mão de obra) | 0.254 | 22.09 | 5.611 |
| % | % | Custos directos complementares | 2 % | 158.002 | 3.160 |
|  |  | Custos directos |  |  | 161.162 |

## Recursos

**mt42trx360ia1f** Ud Comporta rectangular para a regulação do caudal de ar e a pressão ou para o fecho de condutas em instalações de
Dados técnicos: Custo energético 7.612 MJ; Emissão de CO2 0.506 kg
Resíduos:
- embalagem: re150101 Embalagens de papel e cartão. (componente de resíduo); rendimento 0.155 kg; Código LER 15 01 01; Massa do elemento 1 kg; Volume 0.001333 m3
- embalagem: re170203 Plástico. (componente de resíduo); rendimento 0.078 kg; Código LER 17 02 03; Massa do elemento 1 kg; Volume 0.001667 m3
