# Comporta de regulação do caudal de ar

- Propriedade do ficheiro: CYPE Ingenieros S.A.
- Formato: FIEBDC-3/2016
- Programa: Generador de precios de la construcción. CYPE Ingenieros, S.A.
- Data: 02/06/2024
- Moeda: EUR
- Custos indirectos: 3 %
- IVA: 23 %

## I Instalações

### IC Aquecimento, arrefecimento, climatização e A.Q.S.

#### ICR Sistemas de condução de ar

**ICR065** Ud Comporta de regulação do caudal de ar.
Comporta oval para a regulação do caudal de ar e a pressão ou para o fecho de condutas em instalações de ventilação, de 360x80 mm, corpo e disco de chapa de aço galvanizado, eixo de aço, com accionamento e dispositivo de fixação manual. Inclusive acessórios de montagem e elementos de fixação.
Inclui: Marcação. Fixação da comporta. Ligação à conduta. Verificação do seu correcto funcionamento.
Critério de medição de projecto: Número de unidades previstas, segundo documentação gráfica de Projecto.
Critério de medição de obra: Medir-se-á o número de unidades realmente executadas segundo especificações de Projecto.

| Código | Un | Descrição | Rendimento | Preço | Importância |
|---|---|---|---|---|---|
| mt42coa360a | Ud | Comporta oval para a regulação do caudal de ar e a pressão ou para o fecho de condutas em instalações de ventilação, de 360x80 mm, corpo e disco de chapa de aço galvanizado, eixo de aço, com accionamento e dispositivo de fixação manual. (material) | 1 | 176.23 | 176.230 |
| mo005 | h | Oficial de 1ª instalador de ar condicionado. (mão de obra) | 0.163 | 23.31 | 3.800 |
| mo104 | h | Ajudante de instalador de ar condicionado. (mão de obra) | 0.163 | 22.09 | 3.601 |
| % | % | Custos directos complementares | 2 % | 183.631 | 3.673 |
|  |  | Custos directos |  |  | 187.304 |
