# Recuperador de calor ar-ar, com bateria de expansão directa. Instalação em solo

- Propriedade do ficheiro: CYPE Ingenieros S.A.
- Formato: FIEBDC-3/2016
- Programa: Generador de precios de la construcción. CYPE Ingenieros, S.A.
- Data: 23/05/2024
- Moeda: EUR
- Custos indirectos: 3 %
- IVA: 23 %

## I Instalações

### IC Aquecimento, arrefecimento, climatização e A.Q.S.

#### ICR Sistemas de condução de ar

**ICR102** Ud Recuperador de calor ar-ar, com bateria de expansão directa. Instalação em solo.
Recuperador de calor ar-ar, de dimensões 870x1505x372 mm, peso 117 kg, caudal de ar nominal 720 m³/h, consumo eléctrico dos ventiladores 2x170 W com alimentação monofásica a 230 V, pressão estática 150 Pa, potência sonora 71 dBA, eficiência térmica 86,43%, diámetro das condutas 300 mm, com permutador de placas de alumínio de fluxo cruzado, estrutura de alumínio extrudido e esquinas de poliamida, painéis laterais amovíveis, filtros F6+F6 e F8, isolamento de lã de rocha de 25 mm de espessura e 40 kg/m³, bateria de expansão directa. Instalação em solo.
Inclui: Marcação. Colocação e fixação. Ligação e verificação do seu correcto funcionamento.
Critério de medição de projecto: Número de unidades previstas, segundo documentação gráfica de Projecto.
Critério de medição de obra: Medir-se-á o número de unidades realmente executadas segundo especificações de Projecto.

| Código | Un | Descrição | Rendimento | Preço | Importância |
|---|---|---|---|---|---|
| mt42tsb295maT1c | Ud | Recuperador de calor ar-ar, de dimensões 870x1505x372 mm, peso 117 kg, caudal de ar nominal 720 m³/h, consumo eléctrico dos ventiladores 2x170 W com alimentação monofásica a 230 V, pressão estática 150 Pa, potência sonora 71 dBA, eficiência térmica 86,43%, diámetro das condutas 300 mm, com permutador de placas de alumínio de fluxo cruzado, estrutura de alumínio extrudido e esquinas de poliamida, painéis laterais amovíveis, filtros F6+F6 e F8, isolamento de lã de rocha de 25 mm de espessura e 40 kg/m³. (material) | 1 | 4670.25 | 4670.250 |
| mt42tsb297b | Ud | Bateria de expansão directa, para recuperador de calor ar-ar. (material) | 1 | 1133.93 | 1133.930 |
| mo005 | h | Oficial de 1ª instalador de ar condicionado. (mão de obra) | 0.8 | 23.31 | 18.648 |
| mo104 | h | Ajudante de instalador de ar condicionado. (mão de obra) | 0.8 | 22.09 | 17.672 |
| % | % | Custos directos complementares | 2 % | 5840.500 | 116.810 |
|  |  | Custos directos |  |  | 5957.310 |

## Recursos

**mt42tsb295maT1c** Ud Recuperador de calor ar-ar
Dados técnicos: Custo energético 6861.686 MJ; Emissão de CO2 257.759 kg
Resíduos:
- embalagem: re150101 Embalagens de papel e cartão. (componente de resíduo); rendimento 2.143 kg; Código LER 15 01 01; Massa do elemento 1 kg; Volume 0.001333 m3
