# Tubagem para circuito de distribuição de água

- Propriedade do ficheiro: CYPE Ingenieros S.A.
- Formato: FIEBDC-3/2016
- Programa: Generador de precios de la construcción. CYPE Ingenieros, S.A.
- Data: 02/06/2024
- Moeda: EUR
- Custos indirectos: 3 %
- IVA: 23 %

## I Instalações

### IC Aquecimento, arrefecimento, climatização e A.Q.S.

#### ICU Geotermia

**ICU040** m Tubagem para circuito de distribuição de água.
Tubagem para circuito de ligação de colector com sonda geotérmica, formada por tubo de polietileno PE 100, de 32 mm de diâmetro exterior e 3 mm de espessura, SDR11, PN=16 atm. Incluindo acessórios e peças especiais. Totalmente montada, ligada e testada.
Inclui: Marcação do traçado das tubagens, acessórios e peças especiais. Colocação e fixação da tubagem, acessórios e peças especiais. Ligação de todos os circuitos.
Critério de medição de projecto: Comprimento medido segundo documentação gráfica de Projecto.
Critério de medição de obra: Medir-se-á o comprimento realmente executado segundo especificações de Projecto.

| Código | Un | Descrição | Rendimento | Preço | Importância |
|---|---|---|---|---|---|
| mt37tpa100cc | m | Tubo de polietileno PE 100, de 32 mm de diâmetro exterior e 3 mm de espessura, SDR11, PN=16 atm, segundo NP EN 12201-2, com o preço incrementado em 10% relativamente a acessórios e peças especiais. (material) | 1 | 1.85 | 1.850 |
| mo004 | h | Oficial de 1ª instalador de aquecimento. (mão de obra) | 0.06 | 23.31 | 1.399 |
| mo103 | h | Ajudante de instalador de aquecimento. (mão de obra) | 0.06 | 22.09 | 1.325 |
| % | % | Custos directos complementares | 2 % | 4.574 | 0.091 |
|  |  | Custos directos |  |  | 4.665 |

Resíduos:
- colocação: mt37tpa100cc; factor de resíduo 0.044

## Recursos

**mt37tpa100cc** m Tubo de polietileno PE 100
Dados técnicos: Custo energético 43.805 MJ; Emissão de CO2 1.286 kg; Código LER 17 02 03; Massa do elemento 0.28 kg; Volume 0.000467 m3
Resíduos:
- embalagem: re170201 Madeira. (componente de resíduo); rendimento 0.04 kg; Código LER 17 02 01; Massa do elemento 1 kg; Volume 0.000909 m3
