# Módulo solar fotovoltaico

- Propriedade do ficheiro: CYPE Ingenieros S.A.
- Formato: FIEBDC-3/2016
- Programa: Generador de precios de la construcción. CYPE Ingenieros, S.A.
- Data: 18/05/2024
- Moeda: EUR
- Custos indirectos: 3 %
- IVA: 23 %

## I Instalações

### IE Eléctricas

#### IEF Solar fotovoltaica

**IEF001** Ud Módulo solar fotovoltaico.
Módulo solar fotovoltaico de células de silício monocristalino, potência máxima (Wp) 45 W, tensão a máxima potência (Vmp) 17,3 V, intensidade a máxima potência (Imp) 2,6 A, tensão em circuito aberto (Voc) 22,5 V, intensidade de curto-circuito (Isc) 2,79 A, eficiência 12,58%, 36 células, vidro exterior temperado de 3,2 mm de espessura, camada adesiva de etil vinil acetato (EVA), camada posterior de polifluoreto de vinilo, poliéster e polifluoreto de vinilo (TPT), aro de alumínio anodizado, temperatura de trabalho -40°C até 85°C, dimensões 529x676x25 mm, resistência à carga do vento 245 kg/m², resistência à carga da neve 551 kg/m², peso 4,17 kg, com caixa de ligações com díodos, cabos e conectores. Inclusive acessórios de montagem e material de ligação eléctrica.
Critérios considerados na determinação do preço da unidade de obra: O preço não inclui a estrutura suporte.
Inclui: Colocação e fixação. Ligação e verificação do seu correcto funcionamento.
Critério de medição de projecto: Número de unidades previstas, segundo documentação gráfica de Projecto.
Critério de medição de obra: Medir-se-á o número de unidades realmente executadas segundo especificações de Projecto.

| Código | Un | Descrição | Rendimento | Preço | Importância |
|---|---|---|---|---|---|
| mt35sol010aii | Ud | Módulo solar fotovoltaico de células de silício monocristalino, potência máxima (Wp) 45 W, tensão a máxima potência (Vmp) 17,3 V, intensidade a máxima potência (Imp) 2,6 A, tensão em circuito aberto (Voc) 22,5 V, intensidade de curto-circuito (Isc) 2,79 A, eficiência 12,58%, 36 células, vidro exterior temperado de 3,2 mm de espessura, camada adesiva de etil vinil acetato (EVA), camada posterior de polifluoreto de vinilo, poliéster e polifluoreto de vinilo (TPT), aro de alumínio anodizado, temperatura de trabalho -40°C até 85°C, dimensões 529x676x25 mm, resistência à carga do vento 245 kg/m², resistência à carga da neve 551 kg/m², peso 4,17 kg, com caixa de ligações com díodos, cabos e conectores. (material) | 1 | 43.65 | 43.650 |
| mo003 | h | Oficial de 1ª electricista. (mão de obra) | 0.14 | 23.31 | 3.263 |
| mo102 | h | Ajudante de electricista. (mão de obra) | 0.14 | 22.09 | 3.093 |
| % | % | Custos directos complementares | 2 % | 50.006 | 1.000 |
|  |  | Custos directos |  |  | 51.006 |

## Recursos

**mt35sol010aii** Ud Módulo solar fotovoltaico de células de silício monocristalino
Dados técnicos: Custo energético 155.674 MJ; Emissão de CO2 10.193 kg
Resíduos:
- embalagem: re150101 Embalagens de papel e cartão. (componente de resíduo); rendimento 2.699 kg; Código LER 15 01 01; Massa do elemento 1 kg; Volume 0.001333 m3
