# Canalização

- Propriedade do ficheiro: CYPE Ingenieros S.A.
- Formato: FIEBDC-3/2016
- Programa: Generador de precios de la construcción. CYPE Ingenieros, S.A.
- Data: 31/05/2024
- Moeda: EUR
- Custos indirectos: 3 %
- IVA: 23 %

## I Instalações

### IE Eléctricas

#### IEO Canalizações

**IEO010** m Canalização.
Canalização de tubo rígido de PVC VD-M de 50 mm de diâmetro exterior, resistência à compressão 750 N. Instalação embebida em elemento da construção de alvenaria. Inclusive acessórios e peças especiais.
Inclui: Marcação. Colocação e fixação do tubo.
Critério de medição de projecto: Comprimento medido segundo documentação gráfica de Projecto.
Critério de medição de obra: Medir-se-á o comprimento realmente executado segundo especificações de Projecto.

| Código | Un | Descrição | Rendimento | Preço | Importância |
|---|---|---|---|---|---|
| mt35tpt010fc | m | Tubo rígido de PVC VD-M de 50 mm de diâmetro exterior e 2,8 mm de espessura. Resistência à compressão 750 N, resistência ao impacto 2 joules, temperatura de trabalho -5°C até 60°C, classificação 3321, segundo NP EN 61386-1 e NP EN 61386-21, com o preço incrementado em 10% relativamente a acessórios e peças especiais. (material) | 1 | 2.09 | 2.090 |
| mo003 | h | Oficial de 1ª electricista. (mão de obra) | 0.016 | 23.31 | 0.373 |
| mo102 | h | Ajudante de electricista. (mão de obra) | 0.02 | 22.09 | 0.442 |
| % | % | Custos directos complementares | 2 % | 2.905 | 0.058 |
|  |  | Custos directos |  |  | 2.963 |

Resíduos:
- colocação: mt35tpt010fc; factor de resíduo 0.0275

## Recursos

**mt35tpt010fc** m Tubo rígido de PVC VD-M de 50 mm de diâmetro exterior e 2,8 mm de espessura. Resistência à compressão 750 N
Dados técnicos: Custo energético 54.253 MJ; Emissão de CO2 2.694 kg; Código LER 17 02 03; Massa do elemento 0.56 kg; Volume 0.000933 m3
