# Rede de terra para estrutura

- Propriedade do ficheiro: CYPE Ingenieros S.A.
- Formato: FIEBDC-3/2016
- Programa: Generador de precios de la construcción. CYPE Ingenieros, S.A.
- Data: 19/05/2024
- Moeda: EUR
- Custos indirectos: 3 %
- IVA: 23 %

## I Instalações

### IE Eléctricas

#### IEP Sistemas de terra

**IEP010** Ud Rede de terra para estrutura.
Rede de terra para estrutura metálica do edifício composta por 80 m de cabo condutor de cobre nu recozido de 25 mm² de secção para a linha principal de tomada de terra do edifício, enterrado a uma profundidade mínima de 80 cm, 10 m de cabo condutor de cobre nu recozido de 25 mm² de secção para a linha de ligação de tomada de terra dos pilares metálicos a ligar e 2 varetas para rede de tomada de terra formada por peça de aço cobreado com banho electrolítico de 15 mm de diâmetro e 2 m de comprimento, enterrada a uma profundidade mínima de 80 cm. Incluindo, conectores tipo grampo, soldaduras aluminotérmicas, caixa de verificação e ponte de teste. Totalmente montada, ligada e testada.
Inclui: Marcação. Ligações do eléctrodo e da linha de ligação. Montagem do ponto de ligação à terra. Marcação da linha principal de terra. Fixação. Marcação de derivações de terra. Ligações das derivações. Ligação à massa da rede. Realização de ensaios.
Critério de medição de projecto: Número de unidades previstas, segundo documentação gráfica de Projecto.
Critério de medição de obra: Medir-se-á o número de unidades realmente executadas segundo especificações de Projecto.

| Código | Un | Descrição | Rendimento | Preço | Importância |
|---|---|---|---|---|---|
| mt35ttc010a | m | Condutor de cobre nu, de 25 mm². (material) | 90 | 1.3 | 117.000 |
| mt35tte010b | Ud | Eléctrodo para rede de terra cobreado com 300 µm, fabricado em aço, de 15 mm de diâmetro e 2 m de comprimento. (material) | 2 | 18 | 36.000 |
| mt35tta040 | Ud | Conector tipo grampo para ligação de vareta. (material) | 4 | 1 | 4.000 |
| mt35tts010d | Ud | Soldadura aluminotérmica do cabo condutor a face do pilar metálico, com duplo cordão de soldadura de 50 mm de comprimento realizado com eléctrodo de 2,5 mm de diâmetro. (material) | 4 | 7 | 28.000 |
| mt35tta010 | Ud | Caixa de polipropileno para tomada de terra, de 300x300 mm, com tampa amovível. (material) | 1 | 74 | 74.000 |
| mt35tta030 | Ud | Ponte para comprovação de ligação à terra de la instalação eléctrica. (material) | 1 | 46 | 46.000 |
| mt35www020 | Ud | Material auxiliar para instalações de tomada de terra. (material) | 1 | 1.15 | 1.150 |
| mo003 | h | Oficial de 1ª electricista. (mão de obra) | 3.4 | 23.31 | 79.254 |
| mo102 | h | Ajudante de electricista. (mão de obra) | 3.4 | 22.09 | 75.106 |
| % | % | Custos directos complementares | 2 % | 460.510 | 9.210 |
|  |  | Custos directos |  |  | 469.720 |

Resíduos:
- colocação: mt35ttc010a Condutor de cobre nu, de 25 mm²; factor de resíduo 0.016009
- colocação: mt35tta040 Conector tipo grampo para ligação de vareta; factor de resíduo 0.048

## Recursos

**mt35ttc010a** m Condutor de cobre nu, de 25 mm²
Dados técnicos: Custo energético 8.237 MJ; Emissão de CO2 0.214 kg; Código LER 17 04 11; Massa do elemento 0.2225 kg; Volume 0.000148 m3
Resíduos:
- embalagem: re150101 Embalagens de papel e cartão. (componente de resíduo); rendimento 0.066 kg; Código LER 15 01 01; Massa do elemento 1 kg; Volume 0.001333 m3

**mt35tte010b** Ud Eléctrodo para rede de terra cobreado com 300 µm, fabricado em aço, de 15 mm de diâmetro e 2 m de comprimento
Dados técnicos: Custo energético 66.127 MJ; Emissão de CO2 6.231 kg
Resíduos:
- embalagem: re150101 Embalagens de papel e cartão; rendimento 0.09 kg
- embalagem: re170203 Plástico. (componente de resíduo); rendimento 0.045 kg; Código LER 17 02 03; Massa do elemento 1 kg; Volume 0.001667 m3

**mt35tta040** Ud Conector tipo grampo para ligação de vareta
Dados técnicos: Custo energético 33.867 MJ; Emissão de CO2 2.266 kg; Código LER 17 04 01; Massa do elemento 0.19 kg; Volume 0.000127 m3
Resíduos:
- embalagem: re170203 Plástico; rendimento 0.005 kg

**mt35tta010** Ud Caixa de polipropileno para tomada de terra, de 300x300 mm, com tampa amovível
Dados técnicos: Custo energético 220.283 MJ; Emissão de CO2 6.958 kg
Resíduos:
- embalagem: re150101 Embalagens de papel e cartão; rendimento 0.072 kg
