# Disjuntor em caixa moldada, com bloco diferencial

- Propriedade do ficheiro: CYPE Ingenieros S.A.
- Formato: FIEBDC-3/2016
- Programa: Generador de precios de la construcción. CYPE Ingenieros, S.A.
- Data: 01/06/2024
- Moeda: EUR
- Custos indirectos: 3 %
- IVA: 23 %

## I Instalações

### IE Eléctricas

#### IEX Aparelhagem

**IEX207** Ud Disjuntor em caixa moldada, com bloco diferencial.
Disjuntor em caixa moldada, com bloco diferencial, tripolar (3P), intensidade nominal 63 A, poder de corte 36 kA a 400 V, ajuste da intensidade de disparo térmico entre 0,7 e 1 x In, ajuste da intensidade de disparo de 0,03 a 10 A, ajuste do tempo de disparo de 0 a 310 ms, com unidade de controlo magneto-térmica, de 105x236x86 mm. Totalmente montado, ligado e testado.
Inclui: Montagem e ligação do elemento.
Critério de medição de projecto: Número de unidades previstas, segundo documentação gráfica de Projecto.
Critério de medição de obra: Medir-se-á o número de unidades realmente executadas segundo especificações de Projecto.

| Código | Un | Descrição | Rendimento | Preço | Importância |
|---|---|---|---|---|---|
| mt35ase410ff | Ud | Disjuntor em caixa moldada, com bloco diferencial, tripolar (3P), intensidade nominal 63 A, poder de corte 36 kA a 400 V, ajuste da intensidade de disparo térmico entre 0,7 e 1 x In, ajuste da intensidade de disparo de 0,03 a 10 A, ajuste do tempo de disparo de 0 a 310 ms, com unidade de controlo magneto-térmica, de 105x236x86 mm, segundo EN 60947-2. (material) | 1 | 1686.55 | 1686.550 |
| mo003 | h | Oficial de 1ª electricista. (mão de obra) | 0.6 | 23.31 | 13.986 |
| % | % | Custos directos complementares | 2 % | 1700.536 | 34.011 |
|  |  | Custos directos |  |  | 1734.547 |

## Recursos

**mt35ase410ff** Ud Disjuntor em caixa moldada
Dados técnicos: Custo energético 234.832 MJ; Emissão de CO2 12.386 kg
Resíduos:
- embalagem: re150101 Embalagens de papel e cartão. (componente de resíduo); rendimento 0.038 kg; Código LER 15 01 01; Massa do elemento 1 kg; Volume 0.001333 m3
