# Ramal de introdução de água potável

- Propriedade do ficheiro: CYPE Ingenieros S.A.
- Formato: FIEBDC-3/2016
- Programa: Generador de precios de la construcción. CYPE Ingenieros, S.A.
- Data: 23/05/2024
- Moeda: EUR
- Custos indirectos: 3 %
- IVA: 23 %

## I Instalações

### IF Abastecimento de água

#### IFB Ramais de introdução

**IFB010** Ud Ramal de introdução de água potável.
Ramal de introdução de água potável, de 8 m de comprimento, colocado superficialmente e fixado ao paramento, formada por tubo de policloreto de vinilo clorado (PVC-C), de 16 mm de diâmetro exterior, PN=25 bar e 1,8 mm de espessura; válvula de corte adufa de. Inclusive material auxiliar para montagem e fixação, acessórios e peças especiais.
Inclui: Marcação. Colocação e fixação do tubo e acessórios. Montagem da válvula de corte. Realização de ensaios.
Critério de medição de projecto: Número de unidades previstas, segundo documentação gráfica de Projecto.
Critério de medição de obra: Medir-se-á o número de unidades realmente executadas segundo especificações de Projecto.

| Código | Un | Descrição | Rendimento | Preço | Importância |
|---|---|---|---|---|---|
| mt37svc010a | Ud | Válvula adufa de latão fundido, para enroscar, de 1/2". (material) | 1 | 4.96 | 4.960 |
| mt37tvg400k | Ud | Material auxiliar para montagem e fixação das tubagens de policloreto de vinilo clorado (PVC-C), de 16 mm de diâmetro exterior. (material) | 8 | 0.14 | 1.120 |
| mt37tvg010Bg | m | Tubo de policloreto de vinilo clorado (PVC-C), de 16 mm de diâmetro exterior, PN=25 bar e 1,8 mm de espessura, segundo EN ISO 15877-2, com o preço incrementado em 30% relativamente a acessórios e peças especiais. (material) | 8 | 6.01 | 48.080 |
| mo008 | h | Oficial de 1ª canalizador. (mão de obra) | 0.32 | 23.31 | 7.459 |
| mo107 | h | Ajudante de canalizador. (mão de obra) | 0.32 | 22.09 | 7.069 |
| % | % | Custos directos complementares | 2 % | 68.688 | 1.374 |
|  |  | Custos directos |  |  | 70.062 |

Resíduos:
- colocação: mt37tvg010Bg; factor de resíduo 0.0275

## Recursos

**mt37svc010a** Ud Válvula adufa de latão fundido, para enroscar, de 1/2"
Dados técnicos: Custo energético 404.149 MJ; Emissão de CO2 27.201 kg
Resíduos:
- embalagem: re150101 Embalagens de papel e cartão. (componente de resíduo); rendimento 0.072 kg; Código LER 15 01 01; Massa do elemento 1 kg; Volume 0.001333 m3

**mt37tvg010Bg** m Tubo de policloreto de vinilo clorado (PVC-C)
Dados técnicos: Custo energético 10.657 MJ; Emissão de CO2 0.529 kg; Código LER 17 02 03; Massa do elemento 0.11 kg; Volume 0.000183 m3
