# Depósito de regularização de bombagem

- Propriedade do ficheiro: CYPE Ingenieros S.A.
- Formato: FIEBDC-3/2016
- Programa: Generador de precios de la construcción. CYPE Ingenieros, S.A.
- Data: 20/05/2024
- Moeda: EUR
- Custos indirectos: 3 %
- IVA: 23 %

## I Instalações

### IF Abastecimento de água

#### IFD Depósitos/grupos de bombagem

**IFD020** Ud Depósito de regularização de bombagem.
Depósito de regularização, para abastecimento do grupo de bombagem, de polietileno de alta densidade (PEAD/HDPE), horizontal, com resistência aos raios UV, de 500 l, com arejador e escoadouro; válvula de corte adufa de latão fundido de 3/4" DN 20 mm e válvula de flutuador para a entrada; válvula de esfera para escoamento; válvula de corte adufa de latão fundido de 1" DN 25 mm para a saída; dois interruptores para nível máximo e nível mínimo. Inclusive material auxiliar. Totalmente montado, ligado e testado.
Inclui: Marcação. Limpeza da base de apoio do depósito. Colocação, fixação e montagem do depósito. Colocação e montagem de válvulas. Colocação e fixação de tubagens e acessórios. Colocação dos interruptores de nível.
Critério de medição de projecto: Número de unidades previstas, segundo documentação gráfica de Projecto.
Critério de medição de obra: Medir-se-á o número de unidades realmente executadas segundo especificações de Projecto.

| Código | Un | Descrição | Rendimento | Preço | Importância |
|---|---|---|---|---|---|
| mt37sve010b | Ud | Válvula de esfera de latão niquelado para enroscar de 1/2". (material) | 1 | 4.95 | 4.950 |
| mt37svc010c | Ud | Válvula adufa de latão fundido, para enroscar, de 3/4". (material) | 1 | 5.89 | 5.890 |
| mt37vfl010b | Ud | Válvula de flutuador de 3/4" de diâmetro, para uma pressão máxima de 6 bar, com corpo de latão, bóia esférica roscada de latão e obturador de borracha. (material) | 1 | 49.8 | 49.800 |
| mt37dpb100ba | Ud | Depósito de polietileno de alta densidade (PEAD/HDPE), horizontal, com resistência aos raios UV, de 500 l, de 750 mm de diâmetro e 1250 mm de comprimento, com boca de acesso de 200 mm de diâmetro, arejador e escoadouro. (material) | 1 | 186.24 | 186.240 |
| mt37inl010 | Ud | Interruptor de nível de 10 A, com bóia, contrapeso e cabo. (material) | 2 | 15 | 30.000 |
| mt37svc010f | Ud | Válvula adufa de latão fundido, para enroscar, de 1". (material) | 1 | 9.14 | 9.140 |
| mt37www010 | Ud | Material auxiliar para instalações de abastecimento de água. (material) | 1 | 1.4 | 1.400 |
| mo008 | h | Oficial de 1ª canalizador. (mão de obra) | 1.25 | 23.31 | 29.138 |
| mo107 | h | Ajudante de canalizador. (mão de obra) | 1.25 | 22.09 | 27.613 |
| mo003 | h | Oficial de 1ª electricista. (mão de obra) | 0.25 | 23.31 | 5.828 |
| % | % | Custos directos complementares | 2 % | 349.999 | 7.000 |
|  |  | Custos directos |  |  | 356.999 |

## Recursos

**mt37sve010b** Ud Válvula de esfera de latão niquelado para enroscar de 1/2"
Dados técnicos: Custo energético 509.569 MJ; Emissão de CO2 34.281 kg
Resíduos:
- embalagem: re150101 Embalagens de papel e cartão. (componente de resíduo); rendimento 0.072 kg; Código LER 15 01 01; Massa do elemento 1 kg; Volume 0.001333 m3

**mt37svc010c** Ud Válvula adufa de latão fundido, para enroscar, de 3/4"
Dados técnicos: Custo energético 491.999 MJ; Emissão de CO2 33.101 kg
Resíduos:
- embalagem: re150101 Embalagens de papel e cartão; rendimento 0.072 kg

**mt37vfl010b** Ud Válvula de flutuador de 3/4" de diâmetro
Dados técnicos: Custo energético 224.935 MJ; Emissão de CO2 15.165 kg
Resíduos:
- embalagem: re150101 Embalagens de papel e cartão; rendimento 0.072 kg

**mt37dpb100ba** Ud Depósito de polietileno de alta densidade (PEAD/HDPE)
Dados técnicos: Custo energético 5892.764 MJ; Emissão de CO2 209.050 kg
Resíduos:
- embalagem: re150101 Embalagens de papel e cartão; rendimento 0.082 kg

**mt37inl010** Ud Interruptor de nível de 10 A, com bóia, contrapeso e cabo
Dados técnicos: Custo energético 66.593 MJ; Emissão de CO2 2.833 kg
Resíduos:
- embalagem: re150101 Embalagens de papel e cartão; rendimento 0.072 kg

**mt37svc010f** Ud Válvula adufa de latão fundido, para enroscar, de 1"
Dados técnicos: Custo energético 597.419 MJ; Emissão de CO2 40.181 kg
Resíduos:
- embalagem: re150101 Embalagens de papel e cartão; rendimento 0.072 kg
