# Filtro

- Propriedade do ficheiro: CYPE Ingenieros S.A.
- Formato: FIEBDC-3/2016
- Programa: Generador de precios de la construcción. CYPE Ingenieros, S.A.
- Data: 19/05/2024
- Moeda: EUR
- Custos indirectos: 3 %
- IVA: 23 %

## I Instalações

### IF Abastecimento de água

#### IFT Sistemas de tratamento de água

**IFT020** Ud Filtro.
Filtro de cartucho formado por cabeça, vaso e cartucho de tela filtrante, rosca de 3", caudal de 30 m³/h, com duas válvulas de seccionamento adufa de latão fundido. Inclusive elementos de montagem e outros acessórios necessários para o seu correcto funcionamento. Totalmente montado, ligado e testado.
Inclui: Marcação. Colocação e fixação do filtro. Ligação. Colocação e ligação das válvulas de seccionamento.
Critério de medição de projecto: Número de unidades previstas, segundo documentação gráfica de Projecto.
Critério de medição de obra: Medir-se-á o número de unidades realmente executadas segundo especificações de Projecto.

| Código | Un | Descrição | Rendimento | Preço | Importância |
|---|---|---|---|---|---|
| mt37svc010u | Ud | Válvula adufa de latão fundido, para enroscar, de 3". (material) | 2 | 79.94 | 159.880 |
| mt37eqt010Vg | Ud | Filtro de cartucho formado por cabeça, vaso e cartucho de tela filtrante, rosca de 3", caudal de 30 m³/h. (material) | 1 | 501.17 | 501.170 |
| mt37www010 | Ud | Material auxiliar para instalações de abastecimento de água. (material) | 1 | 1.4 | 1.400 |
| mo008 | h | Oficial de 1ª canalizador. (mão de obra) | 1.4 | 23.31 | 32.634 |
| mo107 | h | Ajudante de canalizador. (mão de obra) | 0.7 | 22.09 | 15.463 |
| % | % | Custos directos complementares | 4 % | 710.547 | 28.422 |
|  |  | Custos directos |  |  | 738.969 |

## Recursos

**mt37svc010u** Ud Válvula adufa de latão fundido, para enroscar, de 3"
Dados técnicos: Custo energético 1475.919 MJ; Emissão de CO2 99.181 kg
Resíduos:
- embalagem: re150101 Embalagens de papel e cartão. (componente de resíduo); rendimento 0.072 kg; Código LER 15 01 01; Massa do elemento 1 kg; Volume 0.001333 m3
