# Tubagem multicamada de polietileno reticulado/alumínio/polietileno (PE-X/Al/PE), "TERMOCONCEPT"

- Propriedade do ficheiro: CYPE Ingenieros S.A.
- Formato: FIEBDC-3/2016
- Programa: Generador de precios de la construcción. CYPE Ingenieros, S.A.
- Data: 15/06/2024
- Moeda: EUR
- Custos indirectos: 3 %
- IVA: 23 %

## I Instalações

### IH Tubagens para fluidos

#### IHM Tubagens multicamada

**IHM113** m Tubagem multicamada de polietileno reticulado/alumínio/polietileno (PE-X/Al/PE), "TERMOCONCEPT".
Tubagem formada por tubo multicamada de polietileno reticulado/alumínio/polietileno (PE-X/Al/PE), de 50 mm de diâmetro exterior e 4,6 mm de espessura "TERMOCONCEPT". Instalação em superfície. Inclusive material auxiliar para montagem e fixação, acessórios e peças especiais.
Inclui: Marcação. Colocação e fixação de tubos, acessórios e peças especiais. Realização de ensaios.
Critério de medição de projecto: Comprimento medido segundo documentação gráfica de Projecto.
Critério de medição de obra: Medir-se-á o comprimento realmente executado segundo especificações de Projecto.

| Código | Un | Descrição | Rendimento | Preço | Importância |
|---|---|---|---|---|---|
| mt37tmc406m | Ud | Material auxiliar para montagem e fixação das tubagens multicamada de polietileno reticulado/alumínio/polietileno (PE-X/Al/PE), "TERMOCONCEPT", de 50 mm de diâmetro exterior. (material) | 1 | 0.86 | 0.860 |
| mt37tmc026mg | m | Tubo multicamada de polietileno reticulado/alumínio/polietileno (PE-X/Al/PE), de 50 mm de diâmetro exterior e 4,6 mm de espessura "TERMOCONCEPT", segundo NP EN ISO 21003-1, com o preço incrementado em 30% relativamente a acessórios e peças especiais. (material) | 1 | 22.24 | 22.240 |
| mo008 | h | Oficial de 1ª canalizador. (mão de obra) | 0.06 | 23.31 | 1.399 |
| mo107 | h | Ajudante de canalizador. (mão de obra) | 0.06 | 22.09 | 1.325 |
| % | % | Custos directos complementares | 2 % | 25.824 | 0.516 |
|  |  | Custos directos |  |  | 26.340 |

Resíduos:
- colocação: mt37tmc026mg; factor de resíduo 0.0251329

## Recursos

**mt37tmc026mg** m Tubo multicamada de polietileno reticulado/alumínio/polietileno (PE-X/Al/PE)
Dados técnicos: Custo energético 89.276 MJ; Emissão de CO2 4.112 kg; Código LER 17 02 03; Massa do elemento 0.692 kg; Volume 0.001153 m3
