# Tubagem de polietileno reticulado (PE-X), pré-isolada termicamente, "FITTINGS ESTÁNDAR"

- Propriedade do ficheiro: CYPE Ingenieros S.A.
- Formato: FIEBDC-3/2016
- Programa: Generador de precios de la construcción. CYPE Ingenieros, S.A.
- Data: 15/06/2024
- Moeda: EUR
- Custos indirectos: 3 %
- IVA: 23 %

## I Instalações

### IH Tubagens para fluidos

#### IHO Tubagens de polietileno, pré-isoladas

**IHO111** m Tubagem de polietileno reticulado (PE-X), pré-isolada termicamente, "FITTINGS ESTÁNDAR".
Tubagem formada por tubo de polietileno reticulado (PE-Xa), de 20 mm de diâmetro exterior e 1,9 mm de espessura, série 5, classe 1-2-5/6 bar e classe 4/8 bar, com isolamento térmico de 6 mm de espessura e camada de protecção, fornecido em rolos, "FITTINGS ESTÁNDAR". Instalação em superfície. Inclusive material auxiliar para montagem e fixação, acessórios e peças especiais.
Inclui: Marcação. Colocação e fixação de tubos, acessórios e peças especiais. Realização de ensaios.
Critério de medição de projecto: Comprimento medido segundo documentação gráfica de Projecto.
Critério de medição de obra: Medir-se-á o comprimento realmente executado segundo especificações de Projecto.

| Código | Un | Descrição | Rendimento | Preço | Importância |
|---|---|---|---|---|---|
| mt37tpf406f | Ud | Material auxiliar para montagem e fixação das tubagens de polietileno reticulado (PE-Xa), com isolamento térmico, "FITTINGS ESTÁNDAR", de 20 de diâmetro exterior. (material) | 1 | 0.23 | 0.230 |
| mt37tpf006fg | m | Tubo de polietileno reticulado (PE-Xa), de 20 mm de diâmetro exterior e 1,9 mm de espessura, série 5, classe 1-2-5/6 bar e classe 4/8 bar, com isolamento térmico de 6 mm de espessura e camada de protecção, fornecido em rolos, "FITTINGS ESTÁNDAR", segundo NP EN ISO 15875-2, com o preço incrementado em 30% relativamente a acessórios e peças especiais. (material) | 1 | 6.1 | 6.100 |
| mo008 | h | Oficial de 1ª canalizador. (mão de obra) | 0.03 | 23.31 | 0.699 |
| mo107 | h | Ajudante de canalizador. (mão de obra) | 0.03 | 22.09 | 0.663 |
| % | % | Custos directos complementares | 2 % | 7.692 | 0.154 |
|  |  | Custos directos |  |  | 7.846 |

Resíduos:
- colocação: mt37tpf006fg; factor de resíduo 0.0275049

## Recursos

**mt37tpf006fg** m Tubo de polietileno reticulado (PE-Xa)
Dados técnicos: Custo energético 9.979 MJ; Emissão de CO2 0.495 kg; Código LER 17 02 03; Massa do elemento 0.103 kg; Volume 0.000172 m3
