# Válvula

- Propriedade do ficheiro: CYPE Ingenieros S.A.
- Formato: FIEBDC-3/2016
- Programa: Generador de precios de la construcción. CYPE Ingenieros, S.A.
- Data: 15/06/2024
- Moeda: EUR
- Custos indirectos: 3 %
- IVA: 23 %

## I Instalações

### IO Contra incêndios

#### IOB Redes de incêndio armadas

**IOB025** Ud Válvula.
Válvula de drenagem e ensaio, união com roscas, de 3/4" DN 20 mm de diâmetro, constante de descarga K de 37 (métrico).
Inclui: Montagem, ligação e verificação do seu correcto funcionamento.
Critério de medição de projecto: Número de unidades previstas, segundo documentação gráfica de Projecto.
Critério de medição de obra: Medir-se-á o número de unidades realmente executadas segundo especificações de Projecto.

| Código | Un | Descrição | Rendimento | Preço | Importância |
|---|---|---|---|---|---|
| mt41svc050a | Ud | Válvula de drenagem e ensaio, união com roscas, de 3/4" DN 20 mm de diâmetro, constante de descarga K de 37 (métrico). (material) | 1 | 237.07 | 237.070 |
| mo008 | h | Oficial de 1ª canalizador. (mão de obra) | 0.15 | 23.31 | 3.497 |
| mo107 | h | Ajudante de canalizador. (mão de obra) | 0.15 | 22.09 | 3.314 |
| % | % | Custos directos complementares | 2 % | 243.881 | 4.878 |
|  |  | Custos directos |  |  | 248.759 |

## Recursos

**mt41svc050a** Ud Válvula de drenagem e ensaio, união com roscas, de 3/4" DN 20 mm de diâmetro, constante de descarga K de 37 (métrico)
Dados técnicos: Custo energético 57.434 MJ; Emissão de CO2 3.048 kg
Resíduos:
- embalagem: re150101 Embalagens de papel e cartão. (componente de resíduo); rendimento 0.086 kg; Código LER 15 01 01; Massa do elemento 1 kg; Volume 0.001333 m3
