# Central de detecção automática de incêndios, convencional

- Propriedade do ficheiro: CYPE Ingenieros S.A.
- Formato: FIEBDC-3/2016
- Programa: Generador de precios de la construcción. CYPE Ingenieros, S.A.
- Data: 23/05/2024
- Moeda: EUR
- Custos indirectos: 3 %
- IVA: 23 %

## I Instalações

### IO Contra incêndios

#### IOD Detecção e alarme

**IOD001** Ud Central de detecção automática de incêndios, convencional.
Central de detecção automática de incêndios, convencional, modular, de 4 zonas de detecção, ampliável até 16 zonas, com caixa e tampa metálica, com módulo de alimentação, rectificador de corrente e carregador de bateria, módulo de controlo com display LCD retroiluminado, led indicador de alarme e avaria, e teclado de acesso a menu de controlo e programação, com grau de protecção IP32. Inclusive baterias.
Inclui: Marcação. Fixação ao paramento. Colocação das baterias. Montagem, ligação e verificação do seu correcto funcionamento.
Critério de medição de projecto: Número de unidades previstas, segundo documentação gráfica de Projecto.
Critério de medição de obra: Medir-se-á o número de unidades realmente executadas segundo especificações de Projecto.

| Código | Un | Descrição | Rendimento | Preço | Importância |
|---|---|---|---|---|---|
| mt41pig030a | Ud | Central de detecção automática de incêndios, convencional, modular, de 4 zonas de detecção, ampliável até 16 zonas, com caixa e tampa metálica, com módulo de alimentação, rectificador de corrente e carregador de bateria, módulo de controlo com display LCD retroiluminado, led indicador de alarme e avaria, e teclado de acesso a menu de controlo e programação, com grau de protecção IP32, segundo EN 54-2 e NP EN 54-4. (material) | 1 | 746.83 | 746.830 |
| mt41pig031 | Ud | Módulo de 4 zonas. (material) | 2 | 65.03 | 130.060 |
| mt41rte030d | Ud | Bateria de 12 V e 7 Ah. (material) | 2 | 24.25 | 48.500 |
| mo006 | h | Oficial de 1ª instalador de redes e equipamentos de detecção e segurança. (mão de obra) | 3 | 23.31 | 69.930 |
| mo105 | h | Ajudante de instalador de redes e equipamentos de detecção e segurança. (mão de obra) | 3 | 22.09 | 66.270 |
| % | % | Custos directos complementares | 2 % | 1061.590 | 21.232 |
|  |  | Custos directos |  |  | 1082.822 |

## Recursos

**mt41pig030a** Ud Central de detecção automática de incêndios
Dados técnicos: Custo energético 74.553 MJ; Emissão de CO2 4.615 kg
Resíduos:
- embalagem: re150101 Embalagens de papel e cartão. (componente de resíduo); rendimento 1.831 kg; Código LER 15 01 01; Massa do elemento 1 kg; Volume 0.001333 m3

**mt41pig031** Ud Módulo de 4 zonas
Dados técnicos: Custo energético 0.018 MJ; Emissão de CO2 0.029 kg
Resíduos:
- embalagem: re150101 Embalagens de papel e cartão; rendimento 0.034 kg
