# Selagem de passagem de cabos de dimensões médias, com argamassa de cimento

- Propriedade do ficheiro: CYPE Ingenieros S.A.
- Formato: FIEBDC-3/2016
- Programa: Generador de precios de la construcción. CYPE Ingenieros, S.A.
- Data: 15/06/2024
- Moeda: EUR
- Custos indirectos: 3 %
- IVA: 23 %

## I Instalações

### IO Contra incêndios

#### IOJ Protecção passiva contra incêndios: instalações

**IOJ050** Ud Selagem de passagem de cabos de dimensões médias, com argamassa de cimento.
Vedação de passagem de cabos com isolamento, de diâmetro exterior maior de 21 mm e menor ou igual de 80 mm, através de uma abertura de 100 cm², em laje de 30 cm de espessura, para protecção passiva contra incêndios e garantir a resistência ao fogo EI 60, com argamassa de cimento com propriedades ignífugas, cor cinzento.
Inclui: Limpeza e preparação do paramento. Aplicação da argamassa, com palustra. Limpeza final.
Critério de medição de projecto: Número de unidades previstas, segundo documentação gráfica de Projecto.
Critério de medição de obra: Medir-se-á o número de unidades realmente executadas segundo especificações de Projecto.

| Código | Un | Descrição | Rendimento | Preço | Importância |
|---|---|---|---|---|---|
| mt41phi060a | kg | Argamassa de cimento com propriedades ignífugas, cor cinzento, para vedação de passagens. (material) | 3.24 | 9.22 | 29.873 |
| mo113 | h | Operário não qualificado construção. (mão de obra) | 0.085 | 21.45 | 1.823 |
| % | % | Custos directos complementares | 2 % | 31.696 | 0.634 |
|  |  | Custos directos |  |  | 32.330 |
