# Vedação da passagem da tubagem combustível, com abraçadeira intumescente corta-fogo, fornecida em rolos. Sistema "HILTI"

- Propriedade do ficheiro: CYPE Ingenieros S.A.
- Formato: FIEBDC-3/2016
- Programa: Generador de precios de la construcción. CYPE Ingenieros, S.A.
- Data: 15/06/2024
- Moeda: EUR
- Custos indirectos: 3 %
- IVA: 23 %

## I Instalações

### IO Contra incêndios

#### IOJ Protecção passiva contra incêndios: instalações

**IOJ171** Ud Vedação da passagem da tubagem combustível, com abraçadeira intumescente corta-fogo, fornecida em rolos. Sistema "HILTI".
Vedação de passagem de tubagem com união, de polietileno, de 56 mm de diâmetro nominal exterior, e de entre 3,2 e 6 mm de espessura, em parede de 15 cm de espessura, para protecção passiva contra incêndios e garantir a resistência ao fogo EI 120, com vedante elástico de silicone com propriedades ignífugas, modelo CFS-S SIL CW "HILTI", cor branco como material de enchimento, abraçadeira intumescente com propriedades ignífugas, modelo CFS-C EL "HILTI", de 2580x52x5,6 mm, em cada face do muro, fixada com 2 ancoragens mecânicas tipo parafuso de cabeça redonda com estrela interior de seis pontas para chave Torx, de aço galvanizado, modelo HUS3-P 6x80 25/45 "HILTI", de 6 mm de diâmetro e 80 mm de comprimento, com duas opções de encastramento.
Inclui: Limpeza e preparação do paramento. Inserção do material de enchimento. Colocação das abraçadeiras à volta do tubo. Fecho das abraçadeiras. Fixação das abraçadeiras ao paramento suporte.
Critério de medição de projecto: Número de unidades previstas, segundo documentação gráfica de Projecto.
Critério de medição de obra: Medir-se-á o número de unidades realmente executadas segundo especificações de Projecto.

| Código | Un | Descrição | Rendimento | Preço | Importância |
|---|---|---|---|---|---|
| mt41phi020g | Ud | Cartucho de 310 ml de vedante elástico de silicone com propriedades ignífugas, modelo CFS-S SIL CW "HILTI", cor branco, para vedação de juntas e aberturas lineares. (material) | 0.514 | 28.6 | 14.700 |
| mt41phi105d | Ud | Abraçadeira intumescente com propriedades ignífugas, modelo CFS-C EL "HILTI", de 2580x52x5,6 mm, para tubagem combustível, fornecida em rolos, inclusive grampos de fecho e ganchos curtos de fixação. (material) | 0.122 | 355 | 43.310 |
| mt26ahi110l | Ud | Ancoragem mecânica tipo parafuso de cabeça redonda com estrela interior de seis pontas para chave Torx, de aço galvanizado, modelo HUS3-P 6x80 25/45 "HILTI", de 6 mm de diâmetro e 80 mm de comprimento, com duas opções de encastramento, para fixação sobre elementos de betão, fissurados ou não fissurados. (material) | 4 | 0.82 | 3.280 |
| mo020 | h | Oficial de 1ª construção. (mão de obra) | 0.34 | 22.68 | 7.711 |
| % | % | Custos directos complementares | 2 % | 69.001 | 1.380 |
|  |  | Custos directos |  |  | 70.381 |

Resíduos:
- colocação: mt26ahi110l; factor de resíduo 0.0188235

## Recursos

**mt26ahi110l** Ud Ancoragem mecânica tipo parafuso de cabeça redonda com estrela interior de seis pontas para chave Torx
Dados técnicos: Custo energético 2.849 MJ; Emissão de CO2 0.164 kg; Código LER 17 04 05; Massa do elemento 0.017 kg; Volume 0.000008 m3
Resíduos:
- embalagem: re170203 Plástico. (componente de resíduo); rendimento 0.025 kg; Código LER 17 02 03; Massa do elemento 1 kg; Volume 0.001667 m3
