# Peça especial para conduta de ventilação de secção circular

- Propriedade do ficheiro: CYPE Ingenieros S.A.
- Formato: FIEBDC-3/2016
- Programa: Generador de precios de la construcción. CYPE Ingenieros, S.A.
- Data: 01/06/2024
- Moeda: EUR
- Custos indirectos: 3 %
- IVA: 23 %

## I Instalações

### IV Ventilação

#### IVG Ventilação mecânica para garagens

**IVG026** Ud Peça especial para conduta de ventilação de secção circular.
Redução transição concêntrica de aço galvanizado, de 100 mm de diâmetro na ligação circular e 270x240 mm na ligação rectangular, na rede de condutas de ventilação.
Inclui: Colocação e fixação das peças especiais pré-fabricadas à rede de condutas.
Critério de medição de projecto: Número de unidades previstas, segundo documentação gráfica de Projecto.
Critério de medição de obra: Medir-se-á o número de unidades realmente executadas segundo especificações de Projecto.

| Código | Un | Descrição | Rendimento | Preço | Importância |
|---|---|---|---|---|---|
| mt42con221caa | Ud | Redução transição concêntrica de aço galvanizado, de 100 mm de diâmetro na ligação circular e 270x240 mm na ligação rectangular. (material) | 1 | 28 | 28.000 |
| mo013 | h | Oficial de 1ª montador de condutas de chapa metálica. (mão de obra) | 0.1 | 23.31 | 2.331 |
| mo084 | h | Ajudante de montador de condutas de chapa metálica. (mão de obra) | 0.1 | 22.13 | 2.213 |
| % | % | Custos directos complementares | 2 % | 32.544 | 0.651 |
|  |  | Custos directos |  |  | 33.195 |
