# Conduta flexível de alumínio/poliéster

- Propriedade do ficheiro: CYPE Ingenieros S.A.
- Formato: FIEBDC-3/2016
- Programa: Generador de precios de la construcción. CYPE Ingenieros, S.A.
- Data: 18/05/2024
- Moeda: EUR
- Custos indirectos: 3 %
- IVA: 23 %

## I Instalações

### IV Ventilação

#### IVV Condutas de admissão e extracção para ventilação

**IVV310** m Conduta flexível de alumínio/poliéster.
Conduta de ventilação, formada por tubo flexível de alumínio, poliéster e cabo de aço em espiral, de 200 mm de diâmetro. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42sfa420f | Ud | Material auxiliar para montagem e fixação das condutas flexíveis de alumínio/poliéster, de 200 mm de diâmetro. (material) | 1 | 1 | 1.000 |
| mt42sfa020fc | m | Tubo flexível de alumínio, poliéster e cabo de aço em espiral, de 200 mm de diâmetro, com o preço incrementado em 10% relativamente a acessórios e peças especiais. (material) | 1 | 21.98 | 21.980 |
| mo011 | h | Oficial de 1ª montador. (mão de obra) | 0.133 | 23.31 | 3.100 |
| mo080 | h | Ajudante de montador. (mão de obra) | 0.067 | 22.13 | 1.483 |
| % | % | Custos directos complementares | 2 % | 27.563 | 0.551 |
|  |  | Custos directos |  |  | 28.114 |
