# Acessório para tubo de aço preto

- Propriedade do ficheiro: CYPE Ingenieros S.A.
- Formato: FIEBDC-3/2016
- Programa: Generador de precios de la construcción. CYPE Ingenieros, S.A.
- Data: 18/05/2024
- Moeda: EUR
- Custos indirectos: 3 %
- IVA: 23 %

## I Instalações

### IW Suportes, tubos e acessórios para fluidos

#### IWA De aço

**IWA105** Ud Acessório para tubo de aço preto.
Curva 90° 3D de aço S235, para união por soldadura topo a topo, de 1/2" de diâmetro nominal, de 21,3 mm de diâmetro exterior e 2 mm de espessura.
Inclui: Marcação. Colocação.
Critério de medição de projecto: Número de unidades previstas, segundo documentação gráfica de Projecto.
Critério de medição de obra: Medir-se-á o número de unidades realmente executadas segundo especificações de Projecto.

| Código | Un | Descrição | Rendimento | Preço | Importância |
|---|---|---|---|---|---|
| mt08aas010a | Ud | Curva 90° 3D de aço S235, para união por soldadura topo a topo, de 1/2" de diâmetro nominal, de 21,3 mm de diâmetro exterior e 2 mm de espessura, segundo NP EN 10253-1. (material) | 1 | 0.99 | 0.990 |
| mo008 | h | Oficial de 1ª canalizador. (mão de obra) | 0.25 | 23.31 | 5.828 |
| mo107 | h | Ajudante de canalizador. (mão de obra) | 0.25 | 22.09 | 5.523 |
| % | % | Custos directos complementares | 2 % | 12.341 | 0.247 |
|  |  | Custos directos |  |  | 12.588 |

Resíduos:
- colocação: mt08aas010a; factor de resíduo 0.02

## Recursos

**mt08aas010a** Ud Curva 90° 3D de aço S235
Dados técnicos: Custo energético 2.638 MJ; Emissão de CO2 0.131 kg; Código LER 17 04 05; Massa do elemento 0.022 kg; Volume 0.00001 m3
Resíduos:
- embalagem: re170203 Plástico. (componente de resíduo); rendimento 0.025 kg; Código LER 17 02 03; Massa do elemento 1 kg; Volume 0.001667 m3
