# Caixilharia exterior de madeira e alumínio "ROMÁN CLAVERO"

- Propriedade do ficheiro: CYPE Ingenieros S.A.
- Formato: FIEBDC-3/2016
- Programa: Generador de precios de la construcción. CYPE Ingenieros, S.A.
- Data: 14/06/2024
- Moeda: EUR
- Custos indirectos: 3 %
- IVA: 23 %

## L Vãos

### LC Caixilharias

#### LCD Sistemas de madeira e alumínio

**LCD010** Ud Caixilharia exterior de madeira e alumínio "ROMÁN CLAVERO".
Caixilharia exterior sistema madeira-alumínio, de madeira de pinho e perfil exterior de alumínio extrudido de 17,5 mm de espessura, fixado ao perfil de madeira através de clipes desmontáveis de material plástico para ruptura de ponte térmica, para janela com dobradiças, de abertura para o interior de 1600x1400 mm, série IV 68-HA Climatrend "ROMÁN CLAVERO", folha de 85,5x80 mm de secção e aro de 85,5x70 mm, moldura com bite A-HIJ, bites, guarnição de madeira maciça de 70x15 mm e remate no perfil inferior; com capacidade para assentar um vidro com uma espessura mínima de 17 mm e máxima de 47 mm; coeficiente de transmissão térmica do aro da secção tipo Uh,m = 1,33 W/(m²°C), com classificação à permeabilidade ao ar classe 4, segundo EN 12207, classificação à estanquidade à água classe E1500, segundo EN 12208 e classificação à resistência à carga do vento classe 5, segundo EN 12210; acabamento através do sistema de Envernizamento translúcido Sikkens com tecnologia Duraflex, composto de uma primeira demão de impregnação Lasur Cetol WP56, para a protecção preventiva da madeira contra fungos e ataques de insectos xilófagos, e aplicação posterior de uma camada final de 220 microns, com Lasur Cetol WF952, acabamento mate acetinado, de alta resistência frente à acção dos raios UV e da intempérie; inclusive aplicação de pasta vedante para juntas Kodrin WV470; ferragem perimetral de fecho e segurança Maco Multimatic Aire 12 com WK1, segundo EN 1627, abertura através de cremona de alavanca, puxador Maco Rhapsody em cores standard e abertura de microventilação, com classificação à permeabilidade ao ar classe 4, segundo EN 12207, classificação à estanquidade à água classe E1500, segundo EN 12208 e classificação à resistência à carga do vento classe 5, segundo EN 12210; com pré-aro de alumínio. Inclusive parafusos de aço galvanizado T-Star Plus "SPAX", de cabeça cilíndrica, para fixação do aro ao pré-aro, espuma de poliuretano para vedação da junta entre o aro e o pré-aro para isolamento termo-acústico, fita autocolante, impermeável ao ar e reguladora da humidade, que actua como barreira de vapor e silicone neutro para a vedação da junta exterior entre o aro e a alvenaria.
Critérios considerados na determinação do preço da unidade de obra: O preço não inclui colocação do pré-ar.
Inclui: Limpeza do pré-aro já instalado. Alojamento do aro no pré-aro. Calçamento do aro para a sua posterior fixação. Fixação do aro ao pré-aro. Vedação da junta entre aro e pré-aro. Colocação da barreira de vapor interna. Fixação das guarnições ao pré-aro, pela face interior. Vedação da junta exterior entre aro e obra.
Critério de medição de projecto: Número de unidades previstas, segundo documentação gráfica de Projecto.
Critério de medição de obra: Medir-se-á o número de unidades realmente executadas segundo especificações de Projecto.

| Código | Un | Descrição | Rendimento | Preço | Importância |
|---|---|---|---|---|---|
| mt22rom100hf | Ud | Pré-aro de alumínio para caixilharia de madeira "ROMÁN CLAVERO", de 1600x1400 mm, Segundo NP EN 14351-1. (material) | 6 | 40.96 | 245.760 |
| mt22rom010ofr | Ud | Janela sistema madeira-alumínio, de madeira de pinho e perfil exterior de alumínio extrudido de 17,5 mm de espessura, fixado ao perfil de madeira através de clipes desmontáveis de material plástico para ruptura de ponte térmica, série IV 68-HA Climatrend "ROMÁN CLAVERO", uma folha oscilo-batente, dimensões 1600x1400 mm, acabamento através do sistema de Envernizamento translúcido Sikkens com tecnologia Duraflex, composta de folha de 85,5x80 mm e aro de 85,5x70 mm, moldura com bite A-HIJ, bites, guarnição de madeira maciça de 70x15 mm e remate no perfil inferior, junta perimetral dupla de estanquidade de borracha termoplástica, com capacidade para assentar um vidro com uma espessura mínima de 17 mm e máxima de 47 mm; coeficiente de transmissão térmica do aro da secção tipo Uh,m = 1,33 W/(m²°C), com classificação à permeabilidade ao ar classe 4, segundo EN 12207, classificação à estanquidade à água classe E1500, segundo EN 12208 e classificação à resistência à carga do vento classe 5, segundo EN 12210; ferragem perimetral de fecho e segurança Maco Multimatic Aire 12 com WK1, segundo EN 1627, abertura através de cremona de alavanca, puxador Maco Rhapsody em cores standard e abertura de microventilação, Segundo NP EN 14351-1. (material) | 1 | 1133.18 | 1133.180 |
| mt23xpm015b | Ud | Parafuso de aço galvanizado T-Star Plus "SPAX", de cabeça cilíndrica, de 6 mm de diâmetro e 15 cm de comprimento. (material) | 8 | 0.3 | 2.400 |
| mt13blw110a | Ud | Aerossol de 750 cm³ de espuma de poliuretano, de 22,5 kg/m³ de densidade, 140% de expansão, 18 N/cm² de resistência à tracção e 20 N/cm² de resistência à flexão, condutibilidade térmica 0,04 W/(m°C), estável de -40°C a 100°C; para aplicar com pistola; segundo EN 13165. (material) | 0.1 | 7.2 | 0.720 |
| mt22www020 | m | Fita adesiva, impermeável ao vapor de água, de 70 mm de largura, composta por uma película de polietileno laminado sobre uma banda de feltro, fornecida em rolos de 25 m de comprimento. (material) | 6.16 | 0.93 | 5.729 |
| mt22www010b | Ud | Cartucho de 290 ml de vedante adesivo monocomponente, neutro, súper elástico, à base de polímero MS, cor cinzento, com resistência à intempérie e aos raios UV e alongamento até à rotura 750%. (material) | 0.1 | 5.29 | 0.529 |
| mo017 | h | Oficial de 1ª carpinteiro. (mão de obra) | 1.592 | 23.03 | 36.664 |
| mo058 | h | Ajudante de carpinteiro. (mão de obra) | 1.592 | 22.27 | 35.454 |
| % | % | Custos directos complementares | 2 % | 1460.436 | 29.209 |
|  |  | Custos directos |  |  | 1489.645 |

Resíduos:
- colocação: mt22rom100hf Pré-aro de alumínio para caixilharia de madeira "ROMÁN CLAVERO", de 1600x1400 mm, Segundo NP EN 14351-1; factor de resíduo 0.024
- colocação: mt23xpm015b Parafuso de aço galvanizado T-Star Plus "SPAX", de cabeça cilíndrica, de 6 mm de diâmetro e 15 cm de comprimento; factor de resíduo 0.0125175
- colocação: mt13blw110a; factor de resíduo 0.024
- colocação: mt22www020; factor de resíduo 0.044
- colocação: mt22www010b; factor de resíduo 0.06

## Recursos

**mt22rom100hf** Ud Pré-aro de alumínio para caixilharia de madeira "ROMÁN CLAVERO", de 1600x1400 mm, Segundo NP EN 14351-1
Dados técnicos: Custo energético 236.990 MJ; Emissão de CO2 17.425 kg; Código LER 17 04 02; Massa do elemento 2.11 kg; Volume 0.001407 m3
Resíduos:
- embalagem: re170203 Plástico. (componente de resíduo); rendimento 0.008 kg; Código LER 17 02 03; Massa do elemento 1 kg; Volume 0.001667 m3

**mt22rom010ofr** Ud Janela sistema madeira-alumínio
Dados técnicos: Custo energético 5913.176 MJ; Emissão de CO2 7.955 kg
Resíduos:
- embalagem: re170203 Plástico; rendimento 0.143 kg
- embalagem: re170604 Materiais de isolamento não abrangidos em 17 06 01 e 17 06 03. (componente de resíduo); rendimento 0.029 kg; Código LER 17 06 04; Massa do elemento 1 kg; Volume 0.001667 m3

**mt23xpm015b** Ud Parafuso de aço galvanizado T-Star Plus "SPAX", de cabeça cilíndrica, de 6 mm de diâmetro e 15 cm de comprimento
Dados técnicos: Custo energético 2.879 MJ; Emissão de CO2 0.108 kg; Código LER 17 02 01; Massa do elemento 0.0286 kg; Volume 0.000026 m3
Resíduos:
- embalagem: re170203 Plástico; rendimento 0.02 kg

**mt13blw110a** Ud Aerossol de 750 cm³ de espuma de poliuretano
Dados técnicos: Custo energético 4.178 MJ; Emissão de CO2 0.208 kg; Código LER 17 06 04; Massa do elemento 0.01875 kg; Volume 0.000031 m3
Resíduos:
- embalagem: re150104 Embalagens de metal. (componente de resíduo); rendimento 0.15 kg; Código LER 15 01 04; Massa do elemento 1 kg; Volume 0.001667 m3

**mt22www020** m Fita adesiva, impermeável ao vapor de água
Dados técnicos: Custo energético 32.842 MJ; Emissão de CO2 0.898 kg; Código LER 17 02 03; Massa do elemento 0.2 kg; Volume 0.000333 m3
Resíduos:
- embalagem: re170201 Madeira. (componente de resíduo); rendimento 0.04 kg; Código LER 17 02 01; Massa do elemento 1 kg; Volume 0.000909 m3

**mt22www010b** Ud Cartucho de 290 ml de vedante adesivo monocomponente
Dados técnicos: Custo energético 70.388 MJ; Emissão de CO2 3.428 kg; Código LER 17 09 04; Massa do elemento 0.421 kg; Volume 0.000281 m3
Resíduos:
- embalagem: re170203 Plástico; rendimento 0.1 kg
