# Gelosia de lâminas de madeira

- Propriedade do ficheiro: CYPE Ingenieros S.A.
- Formato: FIEBDC-3/2016
- Programa: Generador de precios de la construcción. CYPE Ingenieros, S.A.
- Data: 23/05/2024
- Moeda: EUR
- Custos indirectos: 3 %
- IVA: 23 %

## L Vãos

### LS Protecções solares

#### LSZ Gelosias

**LSZ020** m² Gelosia de lâminas de madeira.
Gelosia fixa formada por lâminas fixas de madeira de cedro vermelho, de 140 mm de largura, com tratamento fungicida e acabamento pintado para exterior, colocadas em posição horizontal, faceadas com o aro composto por perfis de alumínio lacado de cor a escolher e elementos para fixação das lâminas de aço inoxidável. Inclusive barras para fixação através de aparafusamento em elemento de betão com parafusos de aço.
Inclui: Marcação. Nivelamento. Resolução das uniões do aro aos paramentos. Montagem de elementos complementares.
Critério de medição de projecto: Superfície medida segundo documentação gráfica de Projecto, descontando as aberturas de superfície maior de 3 m².
Critério de medição de obra: Medir-se-á a superfície realmente executada segundo especificações de Projecto, descontando as aberturas de superfície maior de 3 m².

| Código | Un | Descrição | Rendimento | Preço | Importância |
|---|---|---|---|---|---|
| mt26aaa035a | Ud | Ancoragem mecânica tipo parafuso de cabeça escareada com estrela interior de seis pontas para chave Torx, de aço galvanizado. (material) | 4 | 1.25 | 5.000 |
| mt22pce010a | m² | Gelosia fixa formada por lâminas fixas de madeira de cedro vermelho, de 140 mm de largura, com tratamento fungicida e acabamento pintado para exterior, colocadas em posição horizontal, faceadas com o aro composto por perfis de alumínio lacado de cor a escolher e elementos para fixação das lâminas de aço inoxidável. (material) | 1 | 175 | 175.000 |
| mo018 | h | Oficial de 1ª serralheiro. (mão de obra) | 0.4 | 22.98 | 9.192 |
| mo059 | h | Ajudante de serralheiro. (mão de obra) | 0.4 | 22.2 | 8.880 |
| % | % | Custos directos complementares | 2 % | 198.072 | 3.961 |
|  |  | Custos directos |  |  | 202.033 |

Resíduos:
- colocação: mt26aaa035a; factor de resíduo 0.0187931

## Recursos

**mt26aaa035a** Ud Ancoragem mecânica tipo parafuso de cabeça escareada com estrela interior de seis pontas para chave Torx
Dados técnicos: Custo energético 3.150 MJ; Emissão de CO2 0.194 kg; Código LER 17 04 05; Massa do elemento 0.029 kg; Volume 0.000014 m3
Resíduos:
- embalagem: re170203 Plástico. (componente de resíduo); rendimento 0.025 kg; Código LER 17 02 03; Massa do elemento 1 kg; Volume 0.001667 m3

**mt22pce010a** m² Gelosia fixa formada por lâminas fixas de madeira de cedro vermelho
Dados técnicos: Custo energético 1103.889 MJ; Emissão de CO2 0.941 kg
Resíduos:
- embalagem: re170203 Plástico; rendimento 0.091 kg
- embalagem: re170604 Materiais de isolamento não abrangidos em 17 06 01 e 17 06 03. (componente de resíduo); rendimento 0.016 kg; Código LER 17 06 04; Massa do elemento 1 kg; Volume 0.001667 m3
