# Módulo de vidro arquitectónico fotovoltaico

- Propriedade do ficheiro: CYPE Ingenieros S.A.
- Formato: FIEBDC-3/2016
- Programa: Generador de precios de la construcción. CYPE Ingenieros, S.A.
- Data: 01/09/2024
- Moeda: EUR
- Custos indirectos: 3 %
- IVA: 23 %

## L Vãos

### LV Vidros

#### LVF Fotovoltaicos

**LVF005** m² Módulo de vidro arquitectónico fotovoltaico.
Módulo solar fotovoltaico, opaco, para integração arquitectónica em fachada de edifício, fornecido em peças de 2462x635 mm e 1,56 m², com uma potência máxima (Wp) de 58 W/m², formado por vidro exterior temperado de 6 mm de espessura, camada adesiva de PVB de 0,76 mm de espessura, transparente, vidro intermédio Float de 3,2 mm de espessura, células de camada fina de silício amorfo, camada adesiva de PVB de 0,76 mm de espessura, transparente, e vidro interior temperado de 6 mm de espessura, com caixa de ligações eléctricas standard e acessórios de montagem. Inclusive acessórios de montagem e material de ligação eléctrica.
Inclui: Montagem, ligação e verificação do seu correcto funcionamento.
Critério de medição de projecto: Superfície medida segundo documentação gráfica de Projecto, sem duplicar esquinas nem encontros, descontando todas as aberturas.
Critério de medição de obra: Medir-se-á a superfície realmente executada segundo especificações de Projecto, sem duplicar esquinas nem encontros, descontando todas as aberturas.

| Código | Un | Descrição | Rendimento | Preço | Importância |
|---|---|---|---|---|---|
| mt35ony010tuQ1a | m² | Módulo solar fotovoltaico, opaco, para integração arquitectónica em fachada de edifício, fornecido em peças de 2462x635 mm e 1,56 m², com uma potência máxima (Wp) de 58 W/m², formado por vidro exterior temperado de 6 mm de espessura, camada adesiva de PVB de 0,76 mm de espessura, transparente, vidro intermédio Float de 3,2 mm de espessura, células de camada fina de silício amorfo, camada adesiva de PVB de 0,76 mm de espessura, transparente, e vidro interior temperado de 6 mm de espessura, com caixa de ligações eléctricas standard e acessórios de montagem. (material) | 1 | 176.48 | 176.480 |
| mo009 | h | Oficial de 1ª instalador de colectores solares. (mão de obra) | 1.101 | 23.31 | 25.664 |
| mo108 | h | Ajudante de instalador de colectores solares. (mão de obra) | 1.101 | 22.09 | 24.321 |
| mo003 | h | Oficial de 1ª electricista. (mão de obra) | 0.1 | 23.31 | 2.331 |
| mo102 | h | Ajudante de electricista. (mão de obra) | 0.1 | 22.09 | 2.209 |
| % | % | Custos directos complementares | 2 % | 231.005 | 4.620 |
|  |  | Custos directos |  |  | 235.625 |

## Recursos

**mt35ony010tuQ1a** m² Módulo solar fotovoltaico
Dados técnicos: Custo energético 925.934 MJ; Emissão de CO2 49.525 kg
Resíduos:
- embalagem: re150101 Embalagens de papel e cartão. (componente de resíduo); rendimento 2.549 kg; Código LER 15 01 01; Massa do elemento 1 kg; Volume 0.001333 m3
