# Isolamento térmico de tubagens

- Propriedade do ficheiro: CYPE Ingenieros S.A.
- Formato: FIEBDC-3/2016
- Programa: Generador de precios de la construcción. CYPE Ingenieros, S.A.
- Data: 15/06/2024
- Moeda: EUR
- Custos indirectos: 3 %
- IVA: 23 %

## N Isolamentos e impermeabilizações

### NA Isolamentos térmicos

#### NAA Tubagens e tubos de queda

**NAA010** m Isolamento térmico de tubagens.
Isolamento térmico de tubagem em instalação interior de aquecimento, colocada superficialmente, para a distribuição de fluidos quentes (de +40°C a +60°C), formado por manga isolante de lã de rocha, de 140,0 mm de diâmetro interior e 30,0 mm de espessura, com um corte longitudinal para facilitar a sua montagem.
Inclui: Preparação da superfície suporte. Implantação e corte do isolamento. Colocação do isolamento.
Critério de medição de projecto: Comprimento medido segundo documentação gráfica de Projecto.
Critério de medição de obra: Medir-se-á o comprimento realmente executado segundo especificações de Projecto.

| Código | Un | Descrição | Rendimento | Preço | Importância |
|---|---|---|---|---|---|
| mt17crw030Tb | m | Manga isolante de lã de rocha, de 140 mm de diâmetro interior e 30 mm de espessura; com um corte longitudinal para facilitar a sua montagem, com utilização em instalações de aquecimento, climatização e água quente sanitária. (material) | 1.05 | 17.37 | 18.239 |
| mo054 | h | Oficial de 1ª montador de isolamentos. (mão de obra) | 0.185 | 23.31 | 4.312 |
| mo101 | h | Ajudante de montador de isolamentos. (mão de obra) | 0.185 | 22.13 | 4.094 |
| % | % | Custos directos complementares | 2 % | 26.645 | 0.533 |
|  |  | Custos directos |  |  | 27.178 |

Resíduos:
- colocação: mt17crw030Tb; factor de resíduo 0.0581106

## Recursos

**mt17crw030Tb** m Manga isolante de lã de rocha
Dados técnicos: Custo energético 21.324 MJ; Emissão de CO2 0.559 kg; Código LER 17 06 04; Massa do elemento 0.3652 kg; Volume 0.000609 m3
Resíduos:
- embalagem: re170203 Plástico. (componente de resíduo); rendimento 0.002 kg; Código LER 17 02 03; Massa do elemento 1 kg; Volume 0.001667 m3
