# Drenagem de muro de betão em contacto com o terreno, pela sua face exterior, com lâminas nodulares

- Propriedade do ficheiro: CYPE Ingenieros S.A.
- Formato: FIEBDC-3/2016
- Programa: Generador de precios de la construcción. CYPE Ingenieros, S.A.
- Data: 10/05/2024
- Moeda: EUR
- Custos indirectos: 3 %
- IVA: 23 %

## N Isolamentos e impermeabilizações

### ND Drenagens

#### NDM Muros em contacto com o terreno

**NDM010** m² Drenagem de muro de betão em contacto com o terreno, pela sua face exterior, com lâminas nodulares.
Drenagem de muro de betão em contacto com o terreno, pela sua face exterior, com tela drenante de estrutura nodular de polietileno de alta densidade (PEAD/HDPE), com nódulos de 7,5 mm de altura, resistência à compressão 150 kN/m² segundo EN ISO 604, capacidade de drenagem 5 l/(s·m) e massa nominal 0,5 kg/m². Colocação em obra: com sobreposições, com os nódulos contra o muro previamente impermeabilizado, com rosetas (2 ud/m²). Inclusive perfil metálico para remate superior e banda autocolante para aumentar a estanquidade das juntas de sobreposição.
Inclui: Realização de trabalhos auxiliares na superfície suporte (ajuste de ângulos, passagem de tubos, etc.). Limpeza e preparação da superfície. Colocação da camada drenante. Resolução de pontos singulares. Colocação de banda autocolante em juntas de sobreposição.
Critério de medição de projecto: Superfície medida segundo documentação gráfica de Projecto.
Critério de medição de obra: Medir-se-á a superfície realmente executada segundo especificações de Projecto, incluindo as entregas e as sobreposições.

| Código | Un | Descrição | Rendimento | Preço | Importância |
|---|---|---|---|---|---|
| mt14gdo010a | m² | Tela drenante de estrutura nodular de polietileno de alta densidade (PEAD/HDPE), com nódulos de 7,5 mm de altura, resistência à compressão 150 kN/m² segundo EN ISO 604, capacidade de drenagem 5 l/(s·m) e massa nominal 0,5 kg/m². (material) | 1.1 | 2.09 | 2.299 |
| mt15pao010a | Ud | Roseta, para fixação de lâmina drenante. (material) | 2 | 0.02 | 0.040 |
| mt15pao020a | m | Perfil de remate. (material) | 0.3 | 1.87 | 0.561 |
| mt14baa010a | m | Banda autocolante para vedar sobreposições em lâminas drenantes. (material) | 1 | 1.45 | 1.450 |
| mo029 | h | Oficial de 1ª aplicador de lâminas impermeabilizantes. (mão de obra) | 0.201 | 22.68 | 4.559 |
| mo067 | h | Ajudante de aplicador de lâminas impermeabilizantes. (mão de obra) | 0.201 | 22.13 | 4.448 |
| % | % | Custos directos complementares | 2 % | 13.357 | 0.267 |
|  |  | Custos directos |  |  | 13.624 |

Resíduos:
- colocação: mt14gdo010a; factor de resíduo 0.07
- colocação: mt15pao020a Perfil de remate; factor de resíduo 0.0176442
- colocação: mt14baa010a Banda autocolante para vedar sobreposições em lâminas drenantes; factor de resíduo 0.06

## Recursos

**mt14gdo010a** m² Tela drenante de estrutura nodular de polietileno de alta densidade (PEAD/HDPE)
Dados técnicos: Custo energético 53.284 MJ; Emissão de CO2 2.646 kg; Código LER 17 02 03; Massa do elemento 0.5 kg; Volume 0.000833 m3
Resíduos:
- embalagem: re170203 Plástico. (componente de resíduo); rendimento 0.05 kg; Código LER 17 02 03; Massa do elemento 1 kg; Volume 0.001667 m3

**mt15pao020a** m Perfil de remate
Dados técnicos: Custo energético 9.734 MJ; Emissão de CO2 0.504 kg; Código LER 17 04 05; Massa do elemento 0.936 kg; Volume 0.000446 m3
Resíduos:
- embalagem: re170203 Plástico; rendimento 0.006 kg

**mt14baa010a** m Banda autocolante para vedar sobreposições em lâminas drenantes
Dados técnicos: Custo energético 0.623 MJ; Emissão de CO2 0.024 kg; Código LER 17 06 04; Massa do elemento 0.0038 kg; Volume 0.000006 m3
Resíduos:
- embalagem: re170203 Plástico; rendimento 0.001 kg
